# Sanierung und Umbau Plattenbauensemble Die Burg Luckenwalde
Angebotsaufforderung (GAEB DA XML 3.2, DA83)
Projekt: DL-BURG AP
Beschreibung: German Embassy and Residenz, Amman, Al Suweis street 50
Währung: EUR
Erstellt mit: SOFTTECH GmbH / GXML Toolbox V3.3 R20230503, AVANTI pro 2025, 04.02.2026

## WEITERE BESONDERE VERTRAGSBEDINGUNGEN
WEITERE BESONDERE VERTRAGSBEDINGUNGEN

Nachfolgende Positionen verstehen sich als Dienstleistungen und sind keine Bauleistungen. Es gelten deshalb alle Vertragsbedingungen gemäß Vergabe- und Vertragsordnung für Leistungen (VOL/B).

10.1  siehe EVM 214.H - Besondere Vertragsbedingungen -

10.2  Besichtigung von Baustellen
Die Besichtigung von Baustellen durch Dritte bedarf der vorherigen Zustimmung des Auftraggebers.

10.3  Ergänzungen
10.3.1 Folgende Anschlussmöglichkeiten stehen auf der Baustelle zur Verfügung:

- Bauwasser -
Dem AN stehen zwei Bauwasseranschlüsse im Außenbereich zur Verfügung - jeweils vor Haus 3 und Haus 7.

- Baustrom -
Unterverteilungen werden jeweils in allen Treppenhäusern im KG, 1.OG, 3.OG, 5.OG eingerichtet.
Beim Einsatz von größeren, strombetriebenen Baumaschinen muss vorab Rücksprache mit der Bauleitung erfolgen.

- Verkehrswegebeleuchtung -
Es steht eine Allgemeinbeleuchtung der Verkehrswege zur Verfügung. Dem AN steht eine fest installierte Baustellenbeleuchtung entlang der Zugänge und Verkehrsflächen im Gebäude zur Verfügung.
Spezielle Arbeitsplatzbeleuchtungen sind bei Erfordernis vom AN bereit zu stellen.

Die Medienanschlüsse müssen grundsätzlich zugänglich bleiben und geschützt werden.

10.3.2 Die Kosten des Verbrauchs für Strom und Wasser übernimmt der AG.
Ausgenommen sind die Kosten für Eigenbedarf des AN auf der Baustelleneinrichtung (z.B. Stromversorgung der Container für Aufenthalt der eigenen Mitarbeiter etc.). Diese sind vom AN zu tragen. Entsprechende Zwischenzähler sind vom AN zu setzen. Die Zählerstände (Beginn und Ende der Nutzungsdauer) sind gemeinsam mit der Bauleitung des AG zu dokumentieren.

10.3.3 Notwendige Lager- und Arbeitsplätze werden von der Bauleitung angewiesen - siehe BE-Planung. Nähere
Ausführungen zur Baustelleneinrichtung - siehe "Technische Angaben".

10.4  Bauleiter
Auf der Baustelle muss ständig eine fachlich qualifizierte, deutschsprachige Aufsichtsperson des Auftragnehmers anwesend sein.

10.5  Baustellenbesprechungen
Der Auftragnehmer hat zu den Baustellenbesprechungen, die der Auftraggeber regelmäßig durchführt, für den Zeitraum der Leistungserbringung einen bevollmächtigten Vertreter zu entsenden.
Die Besprechungen finden jeweils wöchentlich bzw. nach Erfordernis statt.

10.6 Nachabnahmen
Sind aufgrund von unzureichenden Mängelbeseitigungen weitere Nachabnahmen erforderlich, so werden die dabei entstehenden Kosten dem Auftragnehmer angelastet.

10.7 Sicherheits- und Gesundheitsschutzplan
Zur Durchführung der Maßnahme wird durch den AG und den SIGE-Koordinator ein Sicherheits- und Gesundheitsschutzplan erstellt.
Der AN hat seine Beschäftigten über den SIGE-Plan zu informieren. Der SIGE-Plan ist zu beachten und in der Firmenbauleitung bereitzuhalten.

10.8 Gerichtsstand
Luckenwalde

10.9 Übergabe von Ausführungszeichnungen
Die Ausführungszeichnungen werden in Papierform, 1-fach, kopierfähig sowie in digitaler Form übergeben.

10.10 Baufristenplan
Der Auftragnehmer hat einen Baufristenplan über seine vertraglichen Leistungen zu erstellen, anhand dessen die Einhaltung der Vertragsfristen nachgewiesen und überwacht werden kann.
Die Festlegungen des Auftraggebers, z.B. zur baufachlichen und/oder terminlichen Koordinierung mit den übrigen Leistungsbereichen, sind zu berücksichtigen. Bei Änderungen der Vertragsfristen oder bei erheblichen Abweichungen von sonstigen Festlegungen ist der Plan durch den Auftragnehmer unverzüglich fortzuschreiben.
Der Plan ist dem Auftraggeber spätestens 10 Werktage nach Auftragserteilung, bei Überarbeitungen unverzüglich jeweils in Papierform,1-fach, kopierfähig sowie in digitaler Form übergeben.

Ende der Weiteren Besonderen Vertragsbedingungen

## BAUBESCHREIBUNG
BAUBESCHREIBUNG

Die Baumaßnahme "Sanierung und Umbau Plattenbauensemble Die Burg in Luckenwalde" befindet sich zwischen den Straßenzügen Burg, Am Burgwall und Salzufler Allee.

Der Gebäudekomplex ist unterteilt in 10 Häuser.
Die Häuser 1, 3, 4, 6, 8 sind 5-geschossige Bestandsgebäude zzgl. Unterkellerung und Kaltdach mit bekriechbarem Hohlraum. Das Haus 9 ist ein 4-geschossiger Bestandsbau zzgl. Kellergeschoss und Kaltdach mit bekriechbarem Hohlraum.

Die Eckhäuser 2, 5, 7 und 10 sind Neubauten ohne Unterkellerung. Das Haus 10 ist 5-geschossig, alle anderen Neubauten verfügen über 6 Geschosse.

Haus 1, Burg 1,2
Haus 2, Burg 3
Haus 3, Burg 4,5
Haus 4, Burg 6,7
Haus 5, Am Burgwall 42
Haus 6, Am Burgwall 43-46
Haus 7, Salzufler Allee 16
Haus 8, Salzufler Allee 13-15
Haus 9, Salzufler Allee 11-12
Haus 10, Salzufler Allee 10

Das Grundstück wurde Ende der 1980er Jahre mit einer Plattenbausiedlung vom Typ WBS 70 durch das Wohnungsbaukombinat Potsdam bebaut.
Die ein Karree bildende Anlage befindet sich im weitgehend originalen Zustand und soll umfänglich saniert sowie nachhaltig neugestaltet werden.

Sie wurde in der sogenannten 6,3-Mp-Bauweise WBS 70 errichtet. Genaue Bestandsunterlagen (Verlege- bzw. Montagepläne) liegen nicht vor .
Alle Rückschlüsse stützen sich auf Typenunterlagen
Bsp." WBS 70 Wohnungsbauserie 70 6,3 t- Leitfaden für die Instandsetzung und Modernisierung von Wohngebäuden in der Plattenbauweise" herausgegeben vom Bundesministerium für Raumordnung, Bauwesen und Städebau.

Die Tragkonstruktion der Gebäude der WBS 70 besteht aus vorgefertigten Platten und Tafeln, die durch örtlich eingebrachten Fugenbeton und durch verschweißte Stahlverbindungen statisch-konstruktiv als ein räumliches Faltwerk angesehen werden kann.
Die Errichtung erfolgte in Vollmontage vorgefertigter Bauelemente auf Streifengründungen, bzw. Fundamentplatten in Ortbeton.

Die Erschließung der Häuser 1, 2, 5-7 erfolgen über innenliegende Treppenhäuser. Die Häuser 3-4; 8-10 erhalten im Zuge der Baumaßnahme vom Gebäude abgerückte Laubengänge mit Treppen und Aufzügen als Erschließung im Außenraum.

Ende der Baubeschreibung

## TECHNISCHE ANGABEN
TECHNISCHE ANGABEN

1. Besonderheiten der Baustelle/ Baustellensicherung:

Besonders lärmintensive Arbeiten sind mit der örtlichen Bauüberwachung im Vorfeld abzustimmen.

2. Baustelleneinrichtung (BE):

Kurzzeitig erforderliche Vollsperrungen im öffentlichen Straßenraum sind eigenverantwortlich vom Auftragnehmer bei der Stadt Luckenwalde/ Straßenverkehrsamt zu beantragen und den Anliegern vorab rechtzeitig mitzuteilen bzw. anzukündigen. Entstehende Kosten sind vom Auftragnehmer einzukalkulieren.

Die Nutzung aller ausgewiesenen BE-Flächen bedarf der Abstimmung mit der Bauüberwachung.

- siehe hierzu BE-Plan -

Kosten für eventuell zusätzlich anzumietende Lager- und Parkplatzflächen, einschließlich deren Beschaffung sind vom Auftragnehmer zu tragen.

Die übergreifende Baustelleneinrichtung ist separat beauftragt und umfasst u.a. Bauzaun, Beschilderung, Baustellen-WC. Ebenfalls separat beauftragt ist die Errichtung von Baustrom- und Bauwasseranschluss bis zum Hauptverteiler sowie eine Verkehrswegebeleuchtung.

Alle darüber hinausgehenden Aufwendungen zur BE, die zur Ausführung der in diesem LV beschriebenen Leistungen erforderlich sind, sind vom Auftragnehmer einzukalkulieren.

3. Hinweise zur Bauausführung:

Grundsätzlich hat der Auftragnehmer die technologische Ausführung seiner Arbeiten unter Beachtung der Vorgaben zum Bauablauf selbst zu wählen.

Festgestellte Abweichungen von der Bestandsaufnahme mit notwendiger Änderung der Planung oder der Leistungsbeschreibung sind dem Auftraggeber unverzüglich mitzuteilen.

- Müssen Rettungswege zeitweilig blockiert werden, ist
  das mit der Bauleitung rechtzeitig abzustimmen.
- Lärmintensive Arbeiten sind nach Möglichkeit
  außerhalb der gesetzlichen Ruhezeiten durchzuführen.
  Wenn dies nicht möglich ist, sind
  Ausnahmegenehmigungen vom AN eigenverantwortlich
  einzuholen. Die Kosten übernimmt der AN.
- Der Staubschutz ist so weit wie technisch und
  wirtschaftlich möglich zu gewährleisten,
  Staubbelastungen sind zu minimieren.
- Der unkontrollierte Abwurf von Baumaterial oder
  Bauschutt aus den Fenstern ist strengstens untersagt!
- Gerüste sind permanent von Bauschutt zu beräumen.
- Auf Treppen darf kein Material gelagert werden.
- Absperrungen, Abdeckungen und Schutzvorrichtungen
  sind im erforderlichen Umfang in jeder Bauphase
  herzustellen, ständig zu kontrollieren und zu warten.
- Selbst verursachte Verunreinigungen sind laufend zu
  beseitigen.

4. Rettungswege und Transportwege

Die Häuser mit den Nummer 1-10  verfügen jeweils über folgende Anzahl an Treppenhäusern:
Haus 1:  1 Treppenhaus
Haus 2:  1 Treppenhaus
Haus 3 & 4:2 Treppenhäuser
Haus 5:  1 Treppenhaus
Haus 6.  2 Treppenhäuser
Haus 7:  1 Treppenhaus
Haus 8 - 10:2 Treppenhäuser

Die Treppenhäuser in den Bestandsgebäuden beginnen im KG. In den Neubauten beginnen diese im EG.
Die Treppenhäuser im Haus 2, 5 und 7 führen bis zum 5.OG, alle anderen bis zum 4.OG.
Die Bestandsgebäude Haus 3-4 und 8-9 sowie im Neubau Haus 10 werden neue Treppenhäuser als außenliegende Erschließung inkl. Laubengänge errichtet.
Die Durchgangsbreiten betragen ca. 1,00 m.

5. Gerüste und Einrichtungen

Es dürfen nur freigegebene Gerüste genutzt werden. Gerüste sind sauber zu halten (Schmutz, Staub, Bauschutt) und arbeitstäglich zu reinigen.

6. Abfallmaterial/ Entsorgung/ Verwertung

Im Vorfeld der Baumaßnahme erfolgte eine umweltgutachterliche Erkundung des Untergrundes (Altlasten) und der Gebäudesubstanz. Das Schadstoffgutachten mit den Ergebnissen aus diesen Untersuchungen kann beim Bauherrn eingesehen werden.

Abfallmaterial aus dem Bereich des AN (Abbruchmaterialien, Baustellenabfälle, z.B. Verpackungsmaterial, Reststoffe usw.) ist entsprechend den rechtlichen Vorschriften (z.B. örtliche Abfallsatzung), auf Kosten des AN zu entsorgen. Wertstoffe sind auszusondern, in getrennten Fraktionen zu erfassen und der Wiederverwertung zuzuführen. (Nebenleistung nach Nr. 4.1.11 DIN 18 299).

7. Vorleistungen des Auftraggebers

Zur Baudurchführung werden vom Auftraggeber u.a.
kostenlos bereitgestellt:
- Baustrom
- Bauwasser
- Sanitärcontainer

8. Bautagesberichte

Der Auftragnehmer ist verpflichtet, täglich Bautages- berichte zu führen. Sie müssen alle Angaben enthalten, die für die Ausführung und Abrechnung des Auftrages von Bedeutung sein können.
Die Bautagesberichte sind dem Auftraggeber bzw. der örtlichen Bauüberwachung des Auftraggebers wöchentlich in digitaler Form zuzusenden.

9. Materialeinsatz

Es darf nur genormtes oder durch ein in Deutschland anerkanntes Zertifikat nachweislich gütegeprüftes Material verwendet werden. Das zu verarbeitende Material muss der jeweiligen Stoffnorm entsprechen. Die Werksnormen und Verarbeitungsrichtlinien der Hersteller sind grundsätzlich zu beachten, auf Verlangen ist dem Auftraggeber Einsicht in diese zu gewähren.

Ende der Technischen Angaben

## 124_1 Baureinigung
Datum: 30.06.2023

### Gewerk 01 Baureinigung - Bestand

#### Titel 01.01 Grobreinigung - Bestand

*Hinweis: Ausführungshinweise Grobreinigung*
AUSFÜHRUNGSHINWEISE GROBREINIGUNG:

Nachfolgende Positionen verstehen sich als Grobreinigungen während der Bauzeit,
Ausführung in allen Geschossen,
vom Kellergeschoss bis 4.Obergeschoss.

Für die Verkehrsflächen wie Flure und Treppenhäuser wird von DREI Grobreinigungen in den nachfolgenden Positionen ausgegangen.

Für die Grobreinigung innerhalb der Nutzungseinheiten wie Wohnungen und Gewerbeflächen und das Kellergeschoss sind insgesamt ZWEI Durchgänge angesetzt.

Alle dafür erforderlichen An- und Abfahrten sind in die Einheitspreise einzukalkulieren und werden nicht gesondert vergütet.

Die Grobreinigung ist vor der Ausführung mit der Objektüberwachung abzustimmen. Die Abrechnung erfolgt nach den tatsächlich gereinigten Flächen gemäß Aufmaß.

**01.01.0001 Grobreinigung sämtlicher Räume und Flure**
Grobreinigung sämtlicher Räume und Flure
(Treppenhäuser in gesonderter Position),
Untergrund Estrich- oder Betonflächen, noch kein Oberbelag vorhanden,
reinigen während der Bauzeit,

Bodenflächen staubarm mit Industriesauger o.Ä. reinigen,
Entfernen von grober Verschmutzung durch Bauschuttreste, Abfälle und Verpackungsmaterialien,
Staubaufwirbelungen vermeiden.
Anfallende Stoffe sammeln und in Behältern des AN lagern, sammeln und separieren, Entsorgung in gesonderter Position.

Die Vorreinigung erfolgt in unterschiedlichen Bereichen auch in zeitlicher Staffelung, nach Anleitung der Objektüberwachung.

Abrechnung jedoch nur nach vorheriger Abstimmung mit der Objektüberwachung und Vor-Ort-Begehung, um die Grundflächen für die notwendige Baugrobreinigung vor Ausführung genau abzustimmen!

Abrechnung nach Aufmaß
Ausführung Kellergeschoss bis 4. Obergeschoss.
Menge: 24040,000 m2

**01.01.0002 Grobreinigung Treppenhäuser**
Grobreinigung der Treppenhäuser (Haupt- und Zwischenpodest), Stufen in gesonderter Position,
Untergrund Kunststein, noch kein Oberbelag vorhanden, reinigen während der Bauzeit,

Bodenflächen staubarm mit Industriesauger o.Ä. reinigen, Entfernen von grober Verschmutzung durch Bauschuttreste, Abfälle und Verpackungsmaterialien, Staubaufwirbelungen vermeiden.
Anfallende Stoffe sammeln und in Behältern des AN lagern, sammeln und separieren, Entsorgung in gesonderter Position.

Die Vorreinigung erfolgt in unterschiedlichen Bereichen auch in zeitlicher Staffelung, nach Anleitung der Objektüberwachung.

Abrechnung jedoch nur nach vorheriger Abstimmung mit der Objektüberwachung und Vor-Ort-Begehung, um die Grundflächen für die notwendige Baugrobreinigung vor Ausführung genau abzustimmen,

Abrechnung nach Aufmaß,
Ausführung Kellergeschoss bis 4. Obergeschoss,
Treppenhaus Häuser 1 und 6.
Menge: 330,000 m2

**01.01.0003 Grobreinigung Treppenstufen**
Grobreinigung wie in Pos. 01.01.0002 beschrieben, jedoch

von Treppenstufen im Treppenhaus, Treppenlauf gerade,
Breite Treppenlauf 105 cm,
Setzstufenhöhe 15,5 cm
Trittstufenbreite 30 cm.
Menge: 792,000 St

#### Titel 01.02 Schlussreinigung - Bestand

*Hinweis: Ausführungshinweise Schlussreinigung*
AUSFÜHRUNGSHINWEISE SCHLUSSREINIGUNG

Nachfolgende Positionen verstehen sich als Bauschluss-/Feinreinigung.
Ausführung in allen Geschossen
vom Keller- bis 4. Obergeschoss,

Raumhöhe Kellergeschoss ca. 2,33 m,
Raumhöhe Erdgeschoss, 1. bis 4. Obergeschoss ca. 2,66 m

Die Bauschlussreinigung der nachfolgenden Bauteile und Oberflächen hat bis zum Erreichen einer schmutz- und schlierenfreien Oberfläche zu erfolgen. Die Beseitigung von Flecken, Schutzfolien, Markierungen, Etiketten u.ä. hat mit einem auf die Oberfläche abgestimmten Pflegemittel zu erfolgen.

Alle für die Schlussreinigung erforderlichen An- und Abfahrten sind in die Einheitspreise einzukalkulieren und werden nicht gesondert vergütet.

Alle Leistungen sind im Vorfeld mit der Objektüberwachung abzustimmen. Die Abrechnung aller Positionen erfolgt nach den tatsächlich gereinigten Flächen gemäß Aufmaß.

*Hinweis: FUSSBÖDEN UND TREPPEN*
FUSSBÖDEN UND TREPPEN

Leistungsbestandteil der Bodenreinigung sind grundsätzlich alle Bodenbeläge inkl. Sockelleisten, Trenn-, Abschluss- und Fugenprofile.

Rutschhemmend ausgebildete Bodenbeläge dürfen nur mit rückstandsfreien, für das Bodenmaterial geeigneten Reinigern behandelt werden; anderenfalls wird die rutschhemmende Wirkung aufgehoben.

Bodenbelag PVC (Wohnungen und Gewerbe)
Bodenbelag aus PVC, ohne Träger DIN EN ISO 10582, heterogen, antistatisch,
Bewertungsgruppe Rutschgefahr R 9 ASR A1.5,
geeignet für Stuhlrollen DIN EN 12529 Typ W,
Oberfläche strukturiert, mit werkseitiger Oberflächenvergütung und mikro-gefasten Kanten,
Farbton NCS S 4005-Y20R, Eiche hellgrau bis beige,
- in den Wohnungen:
Einstufung DIN EN ISO 10874 Klasse 23 (Wohnbereich, starke Beanspruchung),
Gesamtdicke 2 mm, Nutzschichtdicke 0,3 mm,
- im Gewerbebereich (Häuser 3 und 4 im Erdgeschoss)
Einstufung DIN EN ISO 10874 Klasse 33 (gewerblicher Bereich, starke Beanspruchung),
Gesamtdicke 2,5 mm, Nutzschichtdicke 0,55 mm.

Bodenbelag Fliesen (Sanitärbereiche)
Fliesen, stranggepresst, mit photokatalytisch wirksamer Oberfläche, glasiert, in verschiedenen Formaten,
Dicke 8 mm,
mit Bewertungsgruppe Rutschgefahr R10 bzw. R10B nach ASR A1.5,
Oberfläche eben, uni, NICHT glänzend,
Farbton lichtgrau ähnlich NCS S 2502-B,
inkl. Fugenmörtel, zementhaltig (3 mm breit),
Untergrund horizontal bzw. in Teilbereichen um Duschablauf geneigt,

Bodenbelag Teppich (Gewerbe Haus 3 EG)
Textiler Bodenbelag als Tuftingteppich DIN EN 1307, Einstufung DIN EN ISO 10874 Klasse 33 (gewerblicher Bereich, starke Beanspruchung),
antistatisch,
Oberseitengestaltung Schlingenpol,
Gesamtdicke über 5 bis 6 mm, meliert,
Nutzschicht Polyamid, unvermischt, rapportlos,
Farbton: NCS S 4005-Y20R, hellbeige

Bodenbelag Kellergeschoss
Imprägnierung aus Siloxanbasis mit Tiefenwirkung,
farblos, lösemittelhaltig, wasserabweisend,
als staubbindender Anstrich, auf Untergrund aus Beton.

**01.02.0001 Schutzabdeckungen auf Böden entfernen**
Schutzabdeckungen auf fertiggestellten Böden entfernen, aus strapazierfähiger Spezialpappe/ Tetrapack-Karton, beidseitig PE-beschichtet, mit Klebeband fixiert,
anfallende Stoffe sammeln und in Behältern des AN lagern, sammeln und separieren,
Entsorgung in gesonderter Position.

Ausführung in Absprache mit der Objektüberwachung, Abrechnung nach Aufmaß,
Ausführung Kellergeschoss bis 4. Obergeschoss.
Menge: 2540,000 m2
Leistungsbereich: 33

**01.02.0002 Reinigen Böden innen, Beton mit Imprägnierung**
Reinigen von Böden im Innenbereich,
Böden aus Beton mit Imprägnierung aus Siloxanbasis als staubbindender Anstrich,

- Trockenreinigen durch Saugen, lose Verschmutzungen
  aufnehmen, Staubaufwirbelungen vermeiden
- Nassreinigen unter Zugabe eines neutralen
  Reinigigungsmittels zur Entfernung stärkerer
  Verschmutzungen wie Farb-, Klebe- und Mörtelreste
- Schmutzflotte aufnehmen
- mit klarem Wasser nachwischen

Ausführung in Absprache mit der Objektüberwachung, Abrechnung nach Aufmaß, Ausführung im Kellergeschoss.
Menge: 2080,000 m2

**01.02.0003 Reinigen Böden innen, Belag Textilboden**
Reinigen von Böden im Innenbereich,
Belag aus Textilboden als Tuftingteppich,
einschl. Sockelleisten, rechteckig, Querschnitt B/H 10/58 mm, aus Holzfaserwerkstoff, mit Fertiglackierung,
reinigen durch Saugen.

Ausführung in Absprache mit der Objektüberwachung, Abrechnung nach Aufmaß,
Ausführung im Erdgeschoss (Haus 3).
Menge: 90,000 m2
DIN 276-81: 6260
Leistungsbereich: 033

**01.02.0004 Reinigen Böden innen, Belag PVC**
Reinigen von Böden im Innenbereich,
Belag aus PVC,
einschl. Sockelleisten, rechteckig, Querschnitt B/H 10/58 mm, aus Holzfaserwerkstoff, mit Fertiglackierung,

- Trockenreinigen durch Saugen, lose Verschmutzungen
  aufnehmen, Staubaufwirbelungen vermeiden,
- Nassreinigen unter Zugabe eines neutralen
  Reinigungsmittels zur Entfernung stärkerer
  Verschmutzungen wie Farb-, Klebe- und Mörtelreste,
  extreme Stellen mit Holzspachtel entfernen ohne die
  Oberfläche des Belags zu beschädigen,
- Schmutzflotte aufnehmen,
- mit klarem Wasser nachwischen

Ausführung in Absprache mit der Objektüberwachung, geschossweise, Abrechnung nach Aufmaß,
Ausführung Erdgeschoss bis 4. Obergeschoss.
Menge: 8190,000 m2

**01.02.0005 Reingen Böden innen, Belag Fliesen**
Reinigen von Böden im Innenbereich,
Böden aus Fliesen, glasiert, im Format 30 x 60 cm,
mit Bewertungsgruppe Rutschgefahr R10 bzw. R10B nach ASR A1.5,
einschl. Sockelleisten aus Fliesen, Höhe 100 mm,

- Trockenreinigen durch Saugen, lose Verschmutzungen
  aufnehmen, Staubaufwirbelungen vermeiden
- Nassreinigen unter Zugabe eines neutralen
  Reinigungsmittels zur Entfernung der Zementschleier
  bzw. stärkerer Verschmutzungen wie Farb-, Klebe- und
  Mörtelreste,
  extreme Stellen mit Holzspachtel entfernen ohne die
  Oberfläche des Belags zu beschädigen,
- Fugen mit zementhaltigem Fugenmörtel säubern,
- Schmutzflotte aufnehmen
- mit klarem Wasser nachwischen

Auf die elastischen Verfugungen ist besonders Rücksicht zu nehmen.

Ausführung in Absprache mit der Objektüberwachung ,geschossweise, Abrechnung nach Aufmaß,
Ausführung Erdgeschoss bis 4. Obergeschoss.
Menge: 1130,000 m2
Leistungsbereich: 33

**01.02.0006 Reinigen Böden innen, Kunststein Treppenhaus**
Reinigen von Böden im Innenbereich,
Böden aus Kunststein, in den Treppenhäusern (Haupt- und Zwischenpodest), Stufen in gesonderter Position,
einschl. Sockelleisten aus Betonwerkstein, Höhe 100 mm,

- Trockenreinigen durch Saugen, lose Verschmutzungen
  aufnehmen, Staubaufwirbelungen vermeiden
- Nassreinigen unter Zugabe eines neutralen
  Reinigungsmittels zur Entfernung der Zementschleier
  bzw. stärkerer Verschmutzungen wie Farb-, Klebe- und
  Mörtelreste,
  extreme Stellen mit Holzspachtel entfernen ohne die
  Oberfläche des Belags zu beschädigen,
- Fugen mit zementhaltigem Fugenmörtel säubern,
- Schmutzflotte aufnehmen
- mit klarem Wasser nachwischen

Auf die elastischen Verfugungen ist besonders Rücksicht zu nehmen.

Ausführung in Absprache mit der Objektüberwachung, Abrechnung nach Aufmaß,
Ausführung Kellergeschoss bis 4. Obergeschoss,
Treppenhäuser in Haus 1 und 6.
Menge: 110,000 m2

**01.02.0007 Reinigen Böden innen, Kunststein Treppenstufen**
Reinigen von Böden im Innenbereich,
Böden aus Kunststein, wie in Pos. 01.02.0006 beschrieben, jedoch

von Treppenstufen im Treppenhaus, Treppenlauf gerade,
Breite Treppenlauf 105 cm,
Setzstufenhöhe 15,5 cm,
Trittstufenbreite 30 cm,

Treppenhaus Häuser 1 und 6.
Menge: 264,000 St

**01.02.0008 Reinigen Böden innen, Sauberlaufzonen**
Reinigen von Böden im Innenbereich,
Böden als integrierte Sauberlaufzonen an den Eingängen,
aufrollbare Eingangsmatte aus Streifenträgerprofil aus Aluminium mit Streifen aus Nadelvliesboden, aus Polypropylen, Farbton hellgrau,
Bewertungsgruppe Rutschgefahr R 11 ASR A1.5,
Einzelgröße 225 x 130 cm,

- Trockenreinigen der Eingangsmatte durch Saugen
- Eingangsmatte aufnehmen
- Trockenreinigen der Schmutzfangwanne aus Aluminium
  durch Saugen, lose Verschmutzungen aufnehmen,
  Staubaufwirbelungen vermeiden
- Nassreinigen unter Zugabe eines neutralen
  Reinigungsmittels zur Entfernung stärkerer
  Verschmutzungen wie Farb-, Klebe- und Mörtelreste,
  extreme Stellen mit Holzspachtel entfernen ohne zu
  beschädigen,
- mit klarem Wasser nachwischen
- Eingangsmatte wieder verlegen

Ausführung in Absprache mit der Objektüberwachung, Abrechnung nach Aufmaß, Ausführung im Erdgeschoss.
Menge: 6,000 St

**01.02.0009 Reinigen Böden außen, Laubengang Beton**
Reinigen von Böden im Außenbereich,
Böden aus Beton auf den Laubengängen,

- Trockenreinigen durch Saugen, lose Verschmutzungen
  aufnehmen, Staubaufwirbelungen vermeiden
- Nassreinigen unter Zugabe eines neutralen
  Reinigungsmittels zur Entfernung der Zementschleier
  bzw. stärkerer Verschmutzungen wie Farb-, Klebe- und
  Mörtelreste,
- Schmutzflotte aufnehmen
- mit klarem Wasser nachwischen

Ausführung in Absprache mit der Objektüberwachung, Abrechnung nach Aufmaß,
Ausführung Kellergeschoss bis 4. Obergeschoss.
Menge: 1500,000 m2

**01.02.0010 Reinigen Böden außen, Laubengang Treppenstufen Beton**
Reinigen von Böden im Außenbereich,
Böden aus Beton auf den Laubengängen,
Treppenstufen im Treppenhaus, Treppenlauf gerade,
Breite Treppenlauf 195 cm,
Setzstufenhöhe 17,5 cm,
Trittstufenbreite 28 cm,

- Trockenreinigen durch Saugen, lose Verschmutzungen
  aufnehmen, Staubaufwirbelungen vermeiden
- Nassreinigen unter Zugabe eines neutralen
  Reinigungsmittels zur Entfernung der Zementschleier
  bzw. stärkerer Verschmutzungen wie Farb-, Klebe- und
  Mörtelreste,
- Schmutzflotte aufnehmen
- mit klarem Wasser nachwischen

Ausführung in Absprache mit der Objektüberwachung, Abrechnung nach Aufmaß,
Ausführung Kellergeschoss bis 4. Obergeschoss.
Menge: 312,000 St

**01.02.0011 Reinigen Böden außen, Balkone Beton**
Reinigen von Böden im Außenbereich,
Böden aus Beton auf den Balkonen,
Trockenreinigen durch Saugen, lose Verschmutzungen aufnehmen, Staubaufwirbelungen vermeiden,

Ausführung in Absprache mit der Objektüberwachung, Abrechnung nach Aufmaß,
Ausführung Erdgeschoss bis 4. Obergeschoss.
Menge: 1080,000 m2

**01.02.0012 Reinigen Böden außen, Balkone Betonwerkstein**
Reinigen von Böden im Außenbereich,
Böden aus Betonwerkstein, im Format 40 x 40 cm,
auf den Balkonen,
Trockenreinigen durch Saugen, lose Verschmutzungen aufnehmen, Staubaufwirbelungen vermeiden,

Ausführung in Absprache mit der Objektüberwachung, Abrechnung nach Aufmaß,
Ausführung Erdgeschoss bis 4. Obergeschoss.
Menge: 210,000 m2

*Hinweis: WÄNDE, TÜREN, FENSTER (Inkl. Verglasung)*
WÄNDE, TÜREN, FENSTER (Inkl. Verglasung)

Zusätzliche Anforderungen bei Reinigung von bestimmten Bauteilen und Materialien

- Glasfassaden und andere Glasflächen:
Sachgemäße Reinigung einschl. Abledern. Farbreste und starke Verschmutzungen sind ohne Verwendung mechanischer Mittel (Spachtel, Stahlwolle o.ä.) abzulösen. Einsatz von Glasreinigern und streifenfreies Nachreiben ist erforderlich.
Aufkleber und Schutzkennzeichnungen sind zu entfernen.
Zum Reinigen gehört das Säubern der Fensterrahmen mit Fensterflügeln innen und außen sowie der Paneelkonstruktionen und der Zwischenräume.
Beim Reinigen von Fenstern und Fassaden ist im besonderen darauf zu achten, dass Dichtungen und Glaskitt unverletzt bleiben.
- Kunststoffbeschichtete Flächen
Kunststoffbeschichtete Flächen sind unter Zusatz antistatischer Mittel feucht zu reinigen. Lackierte Flächen sind grundsätzlich feucht zu reinigen.

- Alu-Bleche und Profile:
Zement-, Kalk-, und Mörtelrückstände sind auf jeden Fall nur mit Wasser abzuwaschen. Sie sind keinesfalls mit Metallschabern abzukratzen, da sonst die Oberfläche des Aluminiums zerkratzt wird.
Reinigung mit warmem Wasser mit Zusatz von waschaktiven Substanzen oder gleichwertig neutral reagierenden Zusätzen. Die Reinigung erfolgt zweckmäßigerweise mit Schwamm, bzw. Bürste oder durch rotierende Bürste.
Der entstehende Schaum ist durch Abziehen mit entsprechenden Hilfsgeräten zu beseitigen.

- Bauelemente aus Holz
Türfutter, Türblattoberflächen etc. sind mit besonderer Sorgfalt zu reinigen. Es ist im besonderen darauf zu achten, dass keinerlei Wasserflecken und Schlieren zurückbleiben. Das Reinigen beinhaltet auch das Reinigen der Beschläge und Beschilderungen.

**01.02.0013 Reinigen Fliesenbekleidungen, Wände**
Reinigen von Wänden im Innenbereich,
Wandbekleidung aus Fliesen, im Format 30 x 60 cm,
Höhe bis 2,40 m,

- Nassreinigen unter Zugabe eines neutralen
  Reinigungsmittels zur Entfernung der Zementschleier
  bzw. stärkerer Verschmutzungen wie Farb-, Klebe- und
  Mörtelreste,
  extreme Stellen mit Holzspachtel entfernen ohne die
  Oberfläche des Belags zu beschädigen,
- Fugen aus zementhaltigem Fugenmörtel säubern,
- Schmutzflotte aufnehmen
- mit klarem Wasser nachwischen
- schlierenfrei nachtrocknen,
- cleanern,

Auf die elastischen Verfugungen ist besonders Rücksicht zu nehmen.

Ausführung in Absprache mit der Objektüberwachung geschossweise, Abrechnung nach Aufmaß
Ausführung Erdgeschoss bis 4. Obergeschoss.
Menge: 2280,000 m2

**01.02.0014 Reinigen Außentür, Aluminium, einflügelig,1180x2150-2240mm**
Reinigen von Außentüren, als Drehflügeltür,
als Sicherheits- und Notausgangstür,
witterungs- und raumseitig, einflügelig,
Ausführung als Rahmentür, aus beschichtetem Aluminium, mit transparenter Füllung, aus Sicherheitsglas (P4A),
Zarge als Rohrrahmen, aus beschichtetem Aluminium,
innen und außen komplett reinigen einschl. Glasflächen, Rahmen, aller Beschläge und Drückergarnituren,

- Mörtel, Farbreste und Aufkleber entfernen,
- Falze freisaugen,
- feucht wischen, trocknen und nachpolieren,

Türabmessungen in verschiedenen Größen,
Gesamtbreite 1.180 mm,
Gesamthöhe über 2.150 bis 2.240 mm,

Ausführung in Absprache mit der Objektüberwachung Abrechnung nach Aufmaß,
Ausführung im Erdgeschoss.
Menge: 6,000 St

**01.02.0015 Reinigen Außentür, Aluminium, einflügelig, Seitenblenden, 1850x2335mm**
Reinigen von Außentüren, als Drehflügeltür,
als Sicherheits- und Notausgangstür,
witterungs- und raumseitig, einflügelig,
Ausführung als Rahmentür, aus beschichtetem Aluminium, mit transparenter Füllung, aus Sicherheitsglas (P4A),
Zarge als Rohrrahmen, aus beschichtetem Aluminium,
beidseitig mit geschlossenen Seitenblenden über 125 bis 525 mm,
innen und außen komplett reinigen einschl. Glasflächen, Rahmen, aller Beschläge, Drückergarnituren und Paneelfelder,

- Mörtel, Farbreste und Aufkleber entfernen,
- Falze freisaugen,
- feucht wischen, trocknen und nachpolieren,

Türabmessungen in verschiedenen Größen,
Gesamtbreite 1.850 mm, davon Breite Seitenteil 650 mm,
Gesamthöhe 2.335 mm,

Ausführung in Absprache mit der Objektüberwachung Abrechnung nach Aufmaß,
Ausführung Erdgeschoss bis 4. Obergeschoss.
Menge: 42,000 St

**01.02.0016 Reinigen Außentür, Stahlblech, einflügelig, 1200x2010mm**
Reinigen von Außentüren, als Drehflügeltür,
als Sicherheits-, Brandschutz- und Notausgangstür,
witterungs- und raumseitig, einflügelig,
Türblatt aus beschichtetem Stahlblech,
Ausführung als Vollblatttür,
Zarge als Blockzarge, aus beschichtetem Stahlblech,
innen und außen komplett reinigen einschl. aller Beschläge, Drückergarnituren und Obentürschließer,

- Mörtel, Farbreste und Aufkleber entfernen,
- Falze freisaugen,
- feucht wischen, trocknen und nachpolieren,

Türabmessungen
Gesamtbreite 1.200 mm, Gesamthöhe 2.010 mm,

Ausführung in Absprache mit der Objektüberwachung Abrechnung nach Aufmaß,
Ausführung im Kellergeschoss.
Menge: 9,000 St

**01.02.0017 Reinigen Innentüren, Stahlblech, einflügelig, 1010x2010mm**
Reinigen von Innentüren, als Drehflügeltür,
tlw. als Brandschutz-, Rauchschutz- und Notausgangstür,
einflügelig,
Türblatt aus beschichtetem Stahlblech,
Ausführung als Vollblatttür,
Zarge als Umfassungszarge, aus beschichtetem Stahlblech,
allseits reinigen einschl. aller Beschläge, Drückergarnituren und tlw. Obentürschließer,

- Mörtel, Farbreste und Aufkleber entfernen,
- feucht wischen, trocknen und nachpolieren,

Türabmessungen
Gesamtbreite 1.010 mm, Gesamthöhe 2.010 mm,
in verschiedenen Maulweiten entsprechend Wanddicke,
Maulweite/Wanddicke über 150 bis 180 mm,

Ausführung in Absprache mit der Objektüberwachung Abrechnung nach Aufmaß,
Ausführung im Kellergeschoss.
Menge: 50,000 St

**01.02.0018 Reinigen Innentüren, Holzwerkstoff-Glas, Zarge STBL, einflügelig**
Reinigen von Innentüren, als Drehflügeltür,
tlw. als Brandschutz-, Rauchschutz- und Notausgangstür,
einflügelig,
Türblatt aus Holzwerkstoff mit Decklage aus HPL,
Ausführung als Rahmentür, mit transparenter Füllung, aus Verbund-Sicherheitsglas (VSG),
Zarge als Stock- oder Umfassungszarge, aus beschichtetem Stahlblech,
allseits reinigen einschl. aller Beschläge, Drückergarnituren und tlw. Obentürschließer,

- Mörtel, Farbreste und Aufkleber entfernen,
- feucht wischen, trocknen und nachpolieren,

Türabmessungen in verschiedenen Größen,
Gesamtbreite über 1.010 mm bis 1.170 mm,
Gesamthöhe über 2.135 bis 2.290 mm,
in verschiedenen Maulweiten entsprechend Wanddicke,
Maulweite/Wanddicke über 150 bis 610 mm,

Ausführung in Absprache mit der Objektüberwachung Abrechnung nach Aufmaß,
Ausführung Erdgeschoss bis 4. Obergeschoss.
Menge: 27,000 St

**01.02.0019 Reinigen Innentüren, Holzwerkstoff-Glas, Zarge HWS, einflügelig**
Reinigen von Innentüren, als Drehflügeltür,
einflügelig, mit seitlich angrenzenden Festfeldern aus Glas,
Türblatt aus Holzwerkstoff mit Decklage aus HPL,
Ausführung als Rahmentür, mit transparenter Füllung, aus Verbund-Sicherheitsglas (VSG),
Zarge als Stock- oder Umfassungszarge, aus Holzwerkstoff mit Decklage aus HPL,
ein- bzw. beidseitig mit Seitenteilen als Festverglasung, mit transparenter Füllung, aus Verbund-Sicherheitsglas (VSG), Breite über 560 bis 1.170 mm,
mit geschlossener Oberblende,
Höhe Oberblende über 370 bis 435 mm,
allseits reinigen einschl. aller Beschläge und Drückergarnituren,

- Mörtel, Farbreste und Aufkleber entfernen,
- feucht wischen, trocknen und nachpolieren,

Türabmessungen in verschiedenen Größen,
Gesamtbreite über 1.640 bis 1.800 mm, davon Breite Seitenteil über 560 bis 1.170 mm,
Gesamthöhe 2.570 mm, davon Höhe Oberblende über 370 mm bis 435 mm,
in verschiedenen Maulweiten entsprechend Wanddicke,
Maulweite/Wanddicke über 50 bis 100 mm,

Ausführung in Absprache mit der Objektüberwachung Abrechnung nach Aufmaß, Ausführung im Erdgeschoss.
Menge: 3,000 St

**01.02.0020 Reinigen Innentüren, Holzwerkstoff-Glas, Zarge HWS, einflg, 3500x2570**
Reinigen von Innentüren, wie in Pos. 01.02.0019 beschrieben, jedoch

Türabmessungen
Gesamtbreite 3.500 mm, davon Breite Seitenteile jeweils 1.170 mm, Breite Seitenteile gesamt 2.340 mm
Gesamthöhe 2.570 mm, davon Höhe Oberblende 370 mm.
Menge: 2,000 St

**01.02.0021 Reinigen Innentüren, Holzwerkstoff, Zarge STBL, einflg, 760x2135mm**
Reinigen von Innentüren, als Drehflügeltür,
einflügelig,
Türblatt aus Holzwerkstoff mit Decklage aus HPL,
Ausführung als Vollblatttür,
Zarge als Umfassungszarge, aus beschichtetem Stahlblech,
allseits reinigen einschl. aller Beschläge, Drückergarnituren und tlw. Obentürschließer,

- Mörtel, Farbreste und Aufkleber entfernen,
- feucht wischen, trocknen und nachpolieren,

Türabmessungen
Gesamtbreite 760 mm, Gesamthöhe 2.135 mm,
in verschiedenen Maulweiten entsprechend Wanddicke,
Maulweite/Wanddicke über 100 bis 400 mm,

Ausführung in Absprache mit der Objektüberwachung Abrechnung nach Aufmaß,
Ausführung Erdgeschoss bis 4. Obergeschoss.
Menge: 53,000 St

**01.02.0022 Reinigen Innentüren, Holzwerkstoff, Zarge STBL, einflg, 885x2135mm**
Reinigen von Innentüren, wie in Pos. 01.02.0021 beschrieben, jedoch

Gesamtbreite 885 mm,
in verschiedenen Maulweiten entsprechend Wanddicke,
Maulweite/Wanddicke über 100 bis 250 mm.
Menge: 247,000 St

**01.02.0023 Reinigen Innentüren, Holzwerkstoff, Zarge STBL, einflg, 1010x2135mm**
Reinigen von Innentüren, wie in Pos. 01.02.0021 beschrieben, jedoch

tlw. als Rauch- und Schallschutztüren,
Gesamtbreite 1.010 mm,
in verschiedenen Maulweiten entsprechend Wanddicke,
Maulweite/Wanddicke über 100 bis 300 mm.
Menge: 348,000 St

**01.02.0024 Reinigen Innentüren, Schiebetür, 1010-1100x2135mm**
Reinigen von Innentüren, als Schiebetür vor der Wand, einflügelig,
Türblatt aus Holzwerkstoff mit Decklage aus HPL,
Ausführung als Vollblatttür,
Zarge als Umfassungszarge, aus beschichtetem Stahlblech,
allseits reinigen einschl. aller Beschläge, Drückergarnituren und dem Laufkasten,

- Mörtel, Farbreste und Aufkleber entfernen,
- feucht wischen, trocknen und nachpolieren,

Türabmessungen in verschiedenen Größen,
Gesamtbreite über 1.010 mm bis 1.100 mm,
Gesamthöhe 2.135 mm,
in verschiedenen Maulweiten entsprechend Wanddicke,
Maulweite/Wanddicke über 100 bis 175 mm,

Ausführung in Absprache mit der Objektüberwachung Abrechnung nach Aufmaß,
Ausführung Erdgeschoss bis 4. Obergeschoss.
Menge: 79,000 St

**01.02.0025 Reinigen Durchgangszarge, Stahlblech, 1010x2135mm**
Reinigen von Durchgangszargen,
Zarge als Eck- oder Umfassungszarge, aus beschichtetem Stahlblech,
allseits reinigen,

- Mörtel, Farbreste und Aufkleber entfernen,
- feucht wischen, trocknen und nachpolieren,

Zargenabmessungen
Gesamtbreite 1.010 mm, Gesamthöhe 2.135 mm,
in verschiedenen Maulweiten entsprechend Wanddicke,
Maulweite/Wanddicke über 150 bis 220 mm,

Ausführung in Absprache mit der Objektüberwachung Abrechnung nach Aufmaß,
Ausführung Erdgeschoss bis 4. Obergeschoss.
Menge: 69,000 St

**01.02.0026 Reinigen Fenster Kunststoff, einteilig, 900x450-550mm**
Reinigen von Einfachfenstern, aus Kunststoff,
witterungs- und raumseitig,
einteilig mit einem Öffnungsflügel, Drehkipp,
Flügel und Rahmen aus Kunststoff, mit Isolierverglasung,
äußere Fensterbank aus Aluminium, beschichtet,
Fensterbankbreite bis 250 mm,
innere Fensterbank aus Holzwerkstoff, HPL-beschichtet, Fensterbankbreite über 150 bis 160 mm,
allseits reinigen einschl. Glasflächen, Rahmen, aller Beschläge, Fenstergarnitur, innere und äußere Fensterbank,

- Mörtel, Farbreste und Aufkleber entfernen,
- Falze freisaugen,
- feucht wischen, trocknen und nachpolieren,

Fensterelement Breite 900 mm, Höhe über 450 bis 550 mm,

Ausführung in Absprache mit der Objektüberwachung Abrechnung nach Aufmaß,
Ausführung Kellergeschoss bis 3. Obergeschoss.
Menge: 58,000 St

**01.02.0027 Reinigen Fenster Kunststoff, einteilig, 1020x1390mm**
Reinigen von Einfachfenstern, aus Kunststoff,
witterungs- und raumseitig,
einteilig mit einem Öffnungsflügel, Drehkipp,
Flügel und Rahmen aus Kunststoff, mit Isolierverglasung,
äußere Fensterbank aus Aluminium, beschichtet,
Fensterbankbreite bis 250 mm,
innere Fensterbank aus Holzwerkstoff, HPL-beschichtet, Fensterbankbreite über 150 bis 160 mm,
allseits reinigen einschl. Glasflächen, Rahmen, aller Beschläge, Fenstergarnitur, innere und äußere Fensterbank sowie tlw. Fensterfalzlüfter,

- Mörtel, Farbreste und Aufkleber entfernen,
- Falze freisaugen,
- feucht wischen, trocknen und nachpolieren,

Fensterelement Breite 1.020 mm, Höhe 1.390 mm,

Ausführung in Absprache mit der Objektüberwachung Abrechnung nach Aufmaß,
Ausführung Erdgeschoss bis 4. Obergeschoss.
Menge: 605,000 St

**01.02.0028 Reinigen Fenster Kunststoff, einteilig, 1180x1390mm**
Reinigen von Einfachfenstern, wie in Pos. 01.02.0027 beschrieben, jedoch

Fensterelement Breite 1.180 mm.
Menge: 38,000 St

**01.02.0029 Reinigen Fenster Kunststoff, einteilig, 1020x2330mm**
Reinigen von Einfachfenstern als Balkontüren,
aus Kunststoff, witterungs- und raumseitig,
einteilig mit einem Öffnungsflügel, Drehkipp,
Flügel und Rahmen aus Kunststoff, mit Isolierverglasung,
allseits reinigen einschl. Glasflächen, Rahmen, aller Beschläge und Fenstergarnitur,

- Mörtel, Farbreste und Aufkleber entfernen,
- Falze freisaugen,
- feucht wischen, trocknen und nachpolieren,

Fensterelement Breite 1.020 mm, Höhe 2.330 mm,

Ausführung in Absprache mit der Objektüberwachung Abrechnung nach Aufmaß,
Ausführung Erdgeschoss bis 4. Obergeschoss.
Menge: 145,000 St

**01.02.0030 Reinigen Fenster Kunststoff, einteilig, 1180x2330mm**
Reinigen von Einfachfenstern, aus Kunststoff,
witterungs- und raumseitig,
einteilig mit einem Öffnungsflügel, Drehkipp,
Flügel und Rahmen aus Kunststoff, mit Isolierverglasung,
äußere Fensterbank aus Aluminium, beschichtet,
Fensterbankbreite bis 250 mm,
allseits reinigen einschl. Glasflächen, Rahmen, aller Beschläge, Fenstergarnitur und äußere Fensterbank,

- Mörtel, Farbreste und Aufkleber entfernen,
- Falze freisaugen,
- feucht wischen, trocknen und nachpolieren,

Fensterelement Breite 1.180 mm, Höhe 2.330 mm,

Ausführung in Absprache mit der Objektüberwachung Abrechnung nach Aufmaß,
Ausführung Erdgeschoss bis 3. Obergeschoss.
Menge: 39,000 St

**01.02.0031 Reinigen Fenster Kunststoff, zweiteilig, 1700x1390mm**
Reinigen von Einfachfenstern, aus Kunststoff,
witterungs- und raumseitig,
zweiteilig mit zwei Öffnungsflügeln mit Stulp,
Dreh-/Drehkipp,
Flügel und Rahmen aus Kunststoff, mit Isolierverglasung,
äußere Fensterbank aus Aluminium, beschichtet,
Fensterbankbreite bis 250 mm,
innere Fensterbank aus Holzwerkstoff, HPL-beschichtet, Fensterbankbreite über 150 bis 160 mm,
allseits reinigen einschl. Glasflächen, Rahmen, aller Beschläge, Fenstergarnitur, innere und äußere Fensterbank, tlw. mit Fensterfalzlüfter,

- Mörtel, Farbreste und Aufkleber entfernen,
- Falze freisaugen,
- feucht wischen, trocknen und nachpolieren,

Fensterelement Breite 1.700 mm, Höhe 1.390 mm,

Ausführung in Absprache mit der Objektüberwachung Abrechnung nach Aufmaß,
Ausführung Erdgeschoss bis 4. Obergeschoss.
Menge: 18,000 St

**01.02.0032 Reinigen Fenster Kunststoff, dreiteilig, 1850x2330mm**
Reinigen von Einfachfenstern, aus Kunststoff,
witterungs- und raumseitig,
dreiteilig mit einem Öffnungsflügel, Drehkipp und zwei Festverglasungen,
Flügel und Rahmen aus Kunststoff, mit Isolierverglasung,
allseits reinigen einschl. Glasflächen, Rahmen, aller Beschläge und Fenstergarnitur,

- Mörtel, Farbreste und Aufkleber entfernen,
- Falze freisaugen,
- feucht wischen, trocknen und nachpolieren,

Fensterelement Breite 1.850 mm, Höhe 2.330 mm,

Ausführung in Absprache mit der Objektüberwachung Abrechnung nach Aufmaß,
Ausführung im Erdgeschoss.
Menge: 1,000 St

**01.02.0033 Reinigen Fenster Kunststoff, einteilig, 1280x1375mm, RAÖ**
Reinigen von Einfachfenstern, aus Kunststoff,
als Öffnung zur Rauchableitung (RAÖ),
witterungs- und raumseitig,
einteilig mit einem Öffnungsflügel, Drehkipp,
Flügel und Rahmen aus Kunststoff, mit Isolierverglasung,
äußere Fensterbank aus Aluminium, beschichtet,
Fensterbankbreite bis 250 mm,
innere Fensterbank aus Holzwerkstoff, HPL-beschichtet, Fensterbankbreite über 150 bis 160 mm,
allseits reinigen einschl. Glasflächen, Rahmen, aller Beschläge, Antrieb, innere und äußere Fensterbank,

- Mörtel, Farbreste und Aufkleber entfernen,
- Falze freisaugen,
- feucht wischen, trocknen und nachpolieren,

Fensterelement Breite 1.280 mm, Höhe 1.375 mm,

Ausführung in Absprache mit der Objektüberwachung Abrechnung nach Aufmaß,
Ausführung im 4. Obergeschoss.
Menge: 3,000 St
Leistungsbereich: 33

*Hinweis: GELÄNDER UND ABSTURZSICHERUNGEN*

**01.02.0034 Reinigen Geländer Treppenhaus, Stabgeländer, innen**
Reinigen von Treppengeländer, im Innenbereich,
als Stabgeländer, seitlich an Treppenlauf befestigt,
gerader Verlauf, 2-läufig mit Zwischenpodest,
bestehend aus:
- Stahlblechtreppenwange seitlich an die vorhandene Stahlbetontreppe befestigt, umlaufend im Treppenauge, Höhe 370 mm, aus pulverbeschichteten Stahl,
- Obergurt als horizontaler Flachstahl 90 x 10 mm, aus pulverbeschichteten Stahl,
- Ausfachung mit kantigen Füllstäben, als vertikaler Flachstahl, 30 x 10 mm, Länge 870 mm, Achsabstand über 9 bis 12 cm, aus pulverbeschichteten Stahl,
- Handlauf, aufgesetzt als Rundrohr, Durchmesser 42,5 mm, aus Edelstahl gebürstet,
Geländer durchgehend über 6 Geschosse (KG bis 4.OG),
am geraden 2-läufigen Treppenlauf, am Treppenauge und als Podestgeländer im obersten Geschoss, umlaufend ohne Unterbrechung auch über das Treppenauge geführt, Farbton in weiß
allseitig reinigen,
- Mörtel, Farbreste und Aufkleber entfernen,
- feucht wischen, trocknen und nachpolieren,

Höhe 975 mm über Oberkante Fertigfußboden,
zzgl. Höhe Treppenwange von 370 mm,

Ausführung in Absprache mit der Objektüberwachung Abrechnung nach Aufmaß,
Abrechnung einfach nach m2 Ansichtsfläche, Behandlung  allseitig einkalkulieren,
Ausführung Erdgeschoss bis 4. Obergeschoss.

Die beengten Arbeitsbedingungen am Treppenauge (lichte Breite 90 mm) sind bei der Kalkulation zu berücksichtigen.
Menge: 140,000 m2

**01.02.0035 Reinigen Fenstergitter Treppenhaus, innen**
Reinigen von Fenstergitter, im Innenbereich, vor Fenstern im Treppenhaus,
aus beschichtetem Aluminium, bestehend aus 4-seitigen Rahmen als horizontaler Flachstahl 45 x 12 mm,
Ausfachung als vertikaler Flachstahl, 30 x 8 mm,
neun vertikale Stähle pro Absturzsicherung im Abstand von 120 mm,
allseitig reinigen,
- Mörtel, Farbreste und Aufkleber entfernen,
- feucht wischen, trocknen und nachpolieren,

Gesamthöhe bis 800 mm,
Gesamtbreite 1.100 mm,

Ausführung in Absprache mit der Objektüberwachung Abrechnung nach Aufmaß,
Ausführung 1. bis 4. Obergeschoss.
Menge: 9,000 St

**01.02.0036 Reinigen Geländer Laubengang, Stabgeländer, außen**
Reinigen von Geländer am Laubengang, im Außenbereich,
als Stabgeländer, von oben auf Deckenplatten und Treppenlauf Laubengang befestigt,
aus pulverbeschichteten Stahl,
bestehend aus:
Obergurt als horizontaler Flachstahl 60 x 10 mm,
Untergurt als horizontaler Flachstahl 60 x 15 mm,
Ausfachung mit kantigen Füllstäben, als vertikaler Flachstahl, 60 x 10 mm, Achsabstand über 9 bis 11 cm,
Farbton in weiß,
mit geländerbegleitendem Handlauf mit Unterkonstruktion aus Halterungen als Winkel, seitlich an Stabgeländer befestigt,
Handlauf als Rundprofil, Durchmesser 45 mm,
Edelstahl geschliffen,
Halterung abgewinkelt, Abwicklung bis 90 mm,
mit Lackierung analog Flachstähle,
allseitig reinigen,
- Mörtel, Farbreste und Aufkleber entfernen,
- feucht wischen, trocknen und nachpolieren,

Höhe über 900 bis raumhoch (2.560 mm).

Ausführung in Absprache mit der Objektüberwachung Abrechnung nach Aufmaß,
Abrechnung nach m2 Ansichtsfläche einfach, Behandlung allseitig einkalkulieren,
Ausführung Erdgeschoss bis 4. Obergeschoss.
Menge: 795,000 m2

**01.02.0037 Balkongeländer, geschlossene Fläche, außen**
Reinigen von Balkongeländer, im Außenbereich,
außen- und innenseitig mit vollflächiger Blechverkleidung,
aus beschichtetem Aluminium, als geschlossene Fläche,
mit oben aufgesetztem Handlauf, aus einem Aluminium-Strangpressprofil, Vierkant, Profilhöhe 40 mm, Profilbreite außen beidseitig bündig mit Geländerverkleidung,
Farbton in weiß
Innenseite reinigen,
- Mörtel, Farbreste und Aufkleber entfernen,
- feucht wischen, trocknen und nachpolieren,

Höhe Innenseite über 900 bis 1.100 mm (ab OK Bodenbelag bis OK Handlauf),

Ausführung in Absprache mit der Objektüberwachung Abrechnung nach Aufmaß,
Abrechnung nach m2 Ansichtsfläche, Behandlung einseitig einkalkulieren,
Ausführung Erdgeschoss bis 4. Obergeschoss.
Menge: 880,000 m2

**01.02.0038 Reinigen Trennwand Balkone, Metall geschlossen, außen**
Reinigen von Trennwänden der Balkone, im Außenbereich,
beidseitig mit vollflächiger Blechverkleidung,
aus beschichtetem Aluminium, als geschlossene Fläche,
Farbton in weiß
beidseitig reinigen,
- Mörtel, Farbreste und Aufkleber entfernen,
- feucht wischen, trocknen und nachpolieren,

Höhe bis 2.500 mm,
Breite bis 2.000 mm,

Ausführung in Absprache mit der Objektüberwachung Abrechnung nach Aufmaß,
Abrechnung nach m2 Ansichtsfläche, Behandlung allseitig einkalkulieren,
Ausführung Erdgeschoss bis 4. Obergeschoss.
Menge: 180,000 m2

**01.02.0039 Reinigen Absturzsicherung Fenster, 900-1100x1100mm, außen**
Reinigen von Absturzsicherungen vor bodentiefen Fenstern im Außenbereich, aus beschichtetem Aluminium, bestehend aus Ober- und Untergurt als horizontaler Flachstahl 45 x 12 mm,
Ausfachung als vertikaler Flachstahl, 30 x 8 mm,
neun vertikale Stähle pro Absturzsicherung im Abstand von 120 mm,
allseitig reinigen,
- Mörtel, Farbreste und Aufkleber entfernen,
- feucht wischen, trocknen und nachpolieren,

Gesamthöhe über 900 bis 1.100 mm,
Gesamtbreite 1.100 mm,

Ausführung in Absprache mit der Objektüberwachung Abrechnung nach Aufmaß,
Ausführung Erdgeschoss bis 4. Obergeschoss.
Menge: 12,000 St

*Hinweis: SANITÄROBJEKTE, HEIZKÖRPER UND INSTALLATIONEN*
SANITÄROBJEKTE, HEIZKÖRPER UND INSTALLATIONEN

Zusätzliche Anforderungen bei Reinigung von bestimmten Bauteilen und Materialien:

Heizkörper sind mit geeignetem Gerät zu reinigen. Dabei entdeckte Undichtigkeiten sind unverzüglich dem Auftraggeber zu melden. Ventile dürfen dabei nicht anders eingestellt werden.

Technische Installationen sind zu entstauben; eventuelle Farbreste u. dgl. sind sorgfältig zu beseitigen.

**01.02.0040 Reinigen Waschtischanlagen**
Reinigen von Waschtischanlagen aus Sanitär-Porzellan,
Breite über 450 bis 650 mm,
Ausladung über 360 bis 600 mm,
nass mit Reinigungsmitteln wischen und schlierenfrei nachtrocknen,
einschl. Versorgungs- und Ablaufarmaturen aus Metall, verchromt polieren,
Schutzfolie und Aufkleber entfernen und entsorgen.
Menge: 160,000 St

**01.02.0041 Reinigen Ausgussbeckenanlagen**
Reinigen von Ausgussbeckenanlagen aus Sanitär-Porzellan, nass mit Reinigungsmitteln wischen und schlierenfrei nachtrocknen,
einschl. Versorgungs- und Ablaufarmaturen aus Metall, verchromt polieren,
Schutzfolie und Aufkleber entfernen.
Menge: 5,000 St

**01.02.0042 Reinigen WC-Anlagen**
Reinigen von WC-Anlagen, aus Sanitär-Porzellan,
nass mit Reinigungsmittel wischen und schlierenfrei nachtrocknen,
einschl. Versorgungs- und Ablaufarmaturen aus Metall, verchromt polieren,
Schutzfolie und Aufkleber entfernen.
Menge: 158,000 St

**01.02.0043 Reinigen Rechteckbadewanne**
Reinigen von Rechteckbadewanne, aus Sanitär-Acryl,
Breite über 750 bis 800 mm,
Länge über 1.600 bis 1.800 mm,
Höhe 450 mm,
nass mit Reinigungsmittel wischen und schlierenfrei nachtrocknen,
einschl. Versorgungs- und Ablaufarmaturen aus Metall, verchromt polieren,
Schutzfolie und Aufkleber entfernen.
Menge: 43,000 St

**01.02.0044 Reinigen Heizkörper, Stahlrohrheizkörper, 1200 x 600 x 50 mm**
Reinigen von Heizkörpern, Badheizkörper als Stahlrohrheizkörper mit horizontalen, gerade angeordneten Rohren,
Abmessungen 1200 mm x 600 mm x 50 mm,
allseitig auch innen reinigen,
einschl. aller Regulierventile und Befestigungen durch feuchtes Wischen und Trocknen bis zum Erreichen einer schmutz-und schlierenfreien Oberfläche.
Menge: 31,000 St
Leistungsbereich: 33

**01.02.0045 Reinigen Heizkörper, Stahlrohrheizkörper, 1800 x 600 x 50 mm**
Reinigen von Heizkörpern, Badheizkörper als Stahlrohrheizkörper mit horizontalen, gerade angeordneten Rohren,
Abmessungen 1800 mm x 600 mm x 50 mm,
allseitig auch innen reinigen,
einschl. aller Regulierventile und Befestigungen durch feuchtes Wischen und Trocknen bis zum Erreichen einer schmutz-und schlierenfreien Oberfläche.
Menge: 116,000 St
Leistungsbereich: 33

**01.02.0046 Reinigen Heizkörper, Plattenheizkörper, 650 x 1200 x 175 mm**
Reinigen von Heizkörpern, Flachheizkörper als Plattenheizkörper aus Stahl,
Abmessungen bis 650 mm x 1200 mm x 175 mm,
allseitig auch innen reinigen,
einschl. aller Regulierventile und Befestigungen durch feuchtes Wischen und Trocknen bis zum Erreichen einer schmutz-und schlierenfreien Oberfläche.
Menge: 5,000 St
Leistungsbereich: 33

**01.02.0047 Reinigen Heizkörper, Plattenheizkörper, 650 x 1900 x 125 mm**
Reinigen von Heizkörpern, Flachheizkörper als Plattenheizkörper aus Stahl,
Abmessungen bis 650 mm x 1900 mm x 125 mm,
allseitig auch innen reinigen,
einschl. aller Regulierventile und Befestigungen durch feuchtes Wischen und Trocknen bis zum Erreichen einer schmutz-und schlierenfreien Oberfläche.
Menge: 1,000 St
Leistungsbereich: 33

**01.02.0048 Reinigen Deckeninstallationen**
Reinigen von sichtbaren Installationen, abgehängt von der Rohdecke, wie z.B. Rohrtrassen, Lüftungskanäle, Kabeltrassen in Technikbereichen,
Raumhöhen bis 2,35 m,
- absaugen, lose Verschmutzungen aufnehmen,
- feucht wischen, nach jeweiliger Möglichkeit,
- mit klarem Wasser nachwischen

Abrechnung nach m2 Deckenfläche mit Deckeninstallationen,
Abrechnung nach Aufmaß,
Ausführung in Absprache mit der Bauleitung,
Ausführung im Kellergeschoss.
Menge: 2080,000 m2

#### Titel 01.03 Entsorgung - Bestand

**01.03.0001 Entsorgung Holz AVV170201**
Bau- und Abbruchabfälle, Holz, Glas und Kunststoff,
nicht gefährlich, Abfallschlüssel nach AVV (Abfallverzeichnis-Verordnung) 170201 Bau-/Abbruchabfall Holz,
nicht schadstoffbelastet, Altholzkategorie A I,
auf Baustelle lagernd, in Behälter AN laden, mit LKW des AN transportieren, entsorgen, max. Gesamtgewicht ohne Beschränkung, Behältergröße nach Wahl des AN,
zum zugelassenem Lager oder zur Anlage nach Wahl des AN, Vergütung der Entsorgung übernimmt AN,
Vergütung der Entsorgung gegen Nachweis.
Menge: 10,000 t
Kostengruppe DIN 276 2018-12: 396
DIN 276-1 12/08: 396
Leistungsbereich: 087

**01.03.0002 Entsorgung Kunststoff AVV170203**
Bau- und Abbruchabfälle, Holz, Glas und Kunststoff,
nicht gefährlich, Abfallschlüssel nach AVV (Abfallverzeichnis-Verordnung) 170203 Bau-/Abbruchabfall, Kunststoff,
nicht schadstoffbelastet,
auf Baustelle lagernd, in Behälter AN laden, mit LKW des AN transportieren, entsorgen, max. Gesamtgewicht ohne Beschränkung, Behältergröße nach Wahl des AN,
zum zugelassenem Lager oder zur Anlage nach Wahl des AN, Vergütung der Entsorgung übernimmt AN,
Vergütung der Entsorgung gegen Nachweis.
Menge: 1,000 t
Kostengruppe DIN 276 2018-12: 396
DIN 276-1 12/08: 396
Leistungsbereich: 087

**01.03.0003 Entsorgung Bituminöse Stoffe AVV170302**
Sonstige Bau- und Abbruchabfälle,
nicht gefährlich, Abfallschlüssel nach AVV (Abfallverzeichnis-Verordnung) 170302 Bitumengemische,
nicht schadstoffbelastet,
auf Baustelle lagernd, in Behälter AN laden, mit LKW des AN transportieren, entsorgen, max. Gesamtgewicht ohne Beschränkung, Behältergröße nach Wahl des AN,
zum zugelassenem Lager oder zur Anlage nach Wahl des AN, Vergütung der Entsorgung übernimmt AN,
Vergütung der Entsorgung gegen Nachweis.
Menge: 2,000 t

**01.03.0004 Entsorgung Mineralwolle, Styropor AVV170604**
Sonstige Bau- und Abbruchabfälle,
nicht gefährlich, Abfallschlüssel nach AVV (Abfallverzeichnis-Verordnung) 170604 Dämmmaterial,
nicht schadstoffbelastet,
auf Baustelle lagernd, in Behälter AN laden, mit LKW des AN transportieren, entsorgen, max. Gesamtgewicht ohne Beschränkung, Behältergröße nach Wahl des AN,
zum zugelassenem Lager oder zur Anlage nach Wahl des AN, Vergütung der Entsorgung übernimmt AN,
Vergütung der Entsorgung gegen Nachweis.
Menge: 1,000 t

**01.03.0005 Entsorgung gemischte Bau- und Abbruchabfälle AVV170904**
Sonstige Bau- und Abbruchabfälle,
nicht gefährlich, Abfallschlüssel nach AVV (Abfallverzeichnis-Verordnung) 170904 gemischte Bau- und Abbruchabfälle,
nicht schadstoffbelastet,
auf Baustelle lagernd, in Behälter AN laden, mit LKW des AN transportieren, entsorgen, max. Gesamtgewicht ohne Beschränkung, Behältergröße nach Wahl des AN,
zum zugelassenem Lager oder zur Anlage nach Wahl des AN, Vergütung der Entsorgung übernimmt AN,
Vergütung der Entsorgung gegen Nachweis.
Menge: 15,000 t
Kostengruppe DIN 276 2018-12: 396
DIN 276-1 12/08: 396
Leistungsbereich: 087

**01.03.0006 Entsorgung Papier und Pappe AVV200101**
Siedlungsabfälle, getrennt gesammelte Fraktionen,
nicht gefährlich, Abfallschlüssel nach AVV (Abfallverzeichnis-Verordnung) 200101 Papier und Pappe,
nicht schadstoffbelastet,
auf Baustelle lagernd, in Behälter des AN laden, mit LKW des AN transportieren, entsorgen, max. Gesamtgewicht ohne Beschränkung, Behältergröße nach Wahl des AN,
zum zugelassenem Lager oder zur Anlage nach Wahl des AN, Vergütung der Entsorgung übernimmt AN,
Vergütung der Entsorgung gegen Nachweis.
Menge: 2,000 t
Kostengruppe DIN 276 2018-12: 396
DIN 276-1 12/08: 396
Leistungsbereich: 087

### Gewerk 02 Baureinigung - Neubau

#### Titel 02.01 Grobreinigung - Neubau

*Hinweis: Ausführungshinweise Grobreinigung*
AUSFÜHRUNGSHINWEISE GROBREINIGUNG:

Nachfolgende Positionen verstehen sich als Grobreinigungen während der Bauzeit,
Ausführung in allen Geschossen,
vom Erdgeschoss bis 5.Obergeschoss.

Für die Verkehrsflächen wie Flure und Treppenhäuser wird von DREI Grobreinigungen in den nachfolgenden Positionen ausgegangen.

Für die Grobreinigung innerhalb der Nutzungseinheiten wie Wohnungen und Gewerbeflächen sind insgesamt ZWEI Durchgänge angesetzt.

Alle dafür erforderlichen An- und Abfahrten sind in die Einheitspreise einzukalkulieren und werden nicht gesondert vergütet.

Die Grobreinigung ist vor der Ausführung mit der Objektüberwachung abzustimmen. Die Abrechnung erfolgt nach den tatsächlich gereinigten Flächen gemäß Aufmaß.

**02.01.0001 Grobreinigung sämtlicher Räume und Flure**
Grobreinigung sämtlicher Räume und Flure
(Treppenhäuser in gesonderter Position),
Untergrund Estrich- oder Betonflächen, noch kein Oberbelag vorhanden,
reinigen während der Bauzeit,

Bodenflächen staubarm mit Industriesauger o.Ä. reinigen,
Entfernen von grober Verschmutzung durch Bauschuttreste, Abfälle und Verpackungsmaterialien,
Staubaufwirbelungen vermeiden.
Anfallende Stoffe sammeln und in Behältern des AN lagern, sammeln und separieren, Entsorgung in gesonderter Position.

Die Vorreinigung erfolgt in unterschiedlichen Bereichen auch in zeitlicher Staffelung, nach Anleitung der Objektüberwachung.

Abrechnung jedoch nur nach vorheriger Abstimmung der Objektüberwachung und Vor-Ort-Begehung, um die Grundflächen für die notwendige Baugrobreinigung vor Ausführung genau abzustimmen!

Abrechnung nach Aufmaß
Ausführung Erdgeschoss bis 5. Obergeschoss.
Menge: 10600,000 m2

**02.01.0002 Grobreinigung Treppenhäuser**
Grobreinigung der Treppenhäuser (Haupt- und Zwischenpodest), Stufen in gesonderter Position,
Untergrund Estrichflächen, noch kein Oberbelag vorhanden, reinigen während der Bauzeit,

Bodenflächen staubarm mit Industriesauger o.Ä. reinigen, Entfernen von grober Verschmutzung durch Bauschuttreste, Abfälle und Verpackungsmaterialien, Staubaufwirbelungen vermeiden.
Anfallende Stoffe sammeln und in Behältern des AN lagern, sammeln und separieren, Entsorgung in gesonderter Position.

Die Vorreinigung erfolgt in unterschiedlichen Bereichen auch in zeitlicher Staffelung, nach Anleitung der Objektüberwachung.

Abrechnung jedoch nur nach vorheriger Abstimmung mit der Objektüberwachung und Vor-Ort-Begehung, um die Grundflächen für die notwendige Baugrobreinigung vor Ausführung genau abzustimmen,

Abrechnung nach Aufmaß,
Ausführung Erdgeschoss bis 5. Obergeschoss,
Treppenhaus Häuser 2, 5 und 7.
Menge: 810,000 m2

**02.01.0003 Grobreinigung Treppenstufen**
Grobreinigung wie in Pos. 02.01.0002 beschrieben, jedoch

von Treppenstufen im Treppenhaus, Treppenlauf gerade,
Breite Treppenlauf 118 cm,
Setzstufenhöhe 17,5 cm,
Trittstufenbreite 28 cm.
Menge: 810,000 St

#### Titel 02.02 Gerüstarbeiten - Neubau

*Hinweis: Ausführungshinweise Gerüstarbeiten*
AUSFÜHRUNGSHINWEISE GERÜSTARBEITEN:

Die Tür- und Fensterelemente im Erdgeschoss der Neubauten sind von außen geschosshoch zu reinigen.
Damit ist die Arbeitshöhe der zu bearbeitenden Fläche über 3,5 m über der Standfläche.

Die nachfolgenden fahrbaren Arbeitsgerüste sind deshalb für die Reinigung der Fenster- und Türelemente im Erdgeschosse der Neubauten im Außenbereich vorzusehen.

**02.02.0001 Aufbauen fahrbares Gerüst Stahlrohr 1,5kN/m2 1Lage H 2m**
STLB-Bau 2025-10 001
Aufbauen fahrbares Gerüst,
Stahlrohrkupplungsgerüst DIN 4420-3, Lastklasse 2 (1,5 kN/m2), eine genutzte Gerüstlage, Höhe der obersten Gerüstlage 2 m, im Freien.
Menge: 4,000 St
Kostengruppe DIN 276 2018-12: 392
DIN 276-1 12/08: 392
Leistungsbereich: 001

**02.02.0002 Gebrauchsüberlassung fahrbares Gerüst 1,5kN/m2 1Lage H 2m**
STLB-Bau 2025-10 001
Gebrauchsüberlassung für fahrbares Gerüst,
Positionsmenge = Produkt aus '4 Stück' (Gebrauchsüberlassungsmenge)

mal '1 Woche' (Gebrauchsüberlassungsdauer)

Stahlrohrkupplungsgerüst DIN 4420-3, Lastklasse 2 (1,5 kN/m2), eine genutzte Gerüstlage, Höhe der obersten Gerüstlage 2 m, im Freien.
Menge: 4,000 StWo
Kostengruppe DIN 276 2018-12: 392
DIN 276-1 12/08: 392
Leistungsbereich: 001

**02.02.0003 Abbauen fahrbares Gerüst Stahlrohr 1,5kN/m2 1Lage H 2m**
STLB-Bau 2025-10 001
Abbauen fahrbares Gerüst,
Stahlrohrkupplungsgerüst DIN 4420-3, Lastklasse 2 (1,5 kN/m2), eine genutzte Gerüstlage, Höhe der obersten Gerüstlage 2 m, im Freien.
Menge: 4,000 St
Kostengruppe DIN 276 2018-12: 392
DIN 276-1 12/08: 392
Leistungsbereich: 001

#### Titel 02.03 Schlussreinigung - Neubau

*Hinweis: Ausführungshinweise Schlussreinigung*
AUSFÜHRUNGSHINWEISE SCHLUSSREINIGUNG

Nachfolgende Positionen verstehen sich als Bauschluss-/Feinreinigung.
Ausführung in allen Geschossen
vom Erdgeschoss bis 5. Obergeschoss,

Raumhöhe Erdgeschoss über 3,05 bis 3,62 m,
Raumhöhe 1. bis 5. Obergeschoss ca. 2,75 m

Die Bauschlussreinigung der nachfolgenden Bauteile und Oberflächen hat bis zum Erreichen einer schmutz- und schlierenfreien Oberfläche zu erfolgen. Die Beseitigung von Flecken, Schutzfolien, Markierungen, Etiketten u.ä. hat mit einem auf die Oberfläche abgestimmten Pflegemittel zu erfolgen.

Alle für die Schlussreinigung erforderlichen An- und Abfahrten sind in die Einheitspreise einzukalkulieren und werden nicht gesondert vergütet.

Alle Leistungen sind im Vorfeld mit der Objektüberwachung abzustimmen. Die Abrechnung aller Positionen erfolgt nach den tatsächlich gereinigten Flächen gemäß Aufmaß.

*Hinweis: FUSSBÖDEN UND TREPPEN*
FUSSBÖDEN UND TREPPEN

Leistungsbestandteil der Bodenreinigung sind grundsätzlich alle Bodenbeläge inkl. Sockelleisten, Trenn-, Abschluss- und Fugenprofile.

Rutschhemmend ausgebildete Bodenbeläge der dürfen nur mit rückstandsfreien, für das Bodenmaterial geeigneten Reinigern behandelt werden; anderenfalls wird die rutschhemmende Wirkung aufgehoben.

Bodenbelag PVC (Wohnungen und Gewerbe)
Bodenbelag aus PVC, ohne Träger DIN EN ISO 10582, heterogen,
antistatisch,
Bewertungsgruppe Rutschgefahr R 9 ASR A1.5,
Oberfläche strukturiert, mit werkseitiger Oberflächenvergütung und mikro-gefasten Kanten,
Farbton NCS S 4005-Y20R, Eiche hellgrau bis beige,
- in den Wohnungen:
Einstufung DIN EN ISO 10874 Klasse 23 (Wohnbereich, starke Beanspruchung),
Gesamtdicke 2 mm, Nutzschichtdicke 0,3 mm,
- im Gewerbebereich (Häuser 5 und 10 im Erdgeschoss)
Einstufung DIN EN ISO 10874 Klasse 33 (gewerblicher Bereich, starke Beanspruchung),
Gesamtdicke 2,5 mm, Nutzschichtdicke 0,55 mm.

Bodenbelag Fliesen (Sanitärbereiche)
Fliesen, stranggepresst, mit photokatalytisch wirksamer Oberfläche, glasiert, in verschiedenen Formaten,
Dicke 8 mm,
mit Bewertungsgruppe Rutschgefahr R10 bzw. R10B nach ASR A1.5,
Oberfläche eben, uni, NICHT glänzend,
Farbton lichtgrau ähnlich NCS S 2502-B,
inkl. Fugenmörtel, zementhaltig (3 mm breit)
Untergrund horizontal bzw. in Teilbereichen um Duschablauf geneigt,

Bodenbelag Betonwerkstein (Treppenhäuser)
Betonwerkstein im Eingangsbereich, auf den Treppenpodesten und als Winkelstufen für die Treppenläufe, Treppenläufe gerade, 3-läufig,
Plattendicke 3 bis 4 cm,
einschichtig, ohne Bewehrung,
Bewertungsgruppe Rutschgefahr R 9 ASR A1.5,
Oberfläche plangefräst und geschliffen,
Kanten ohne Fase,
Gesteinskörnung weiß/hell,
inkl. Stufenkantenmarkierung als visueller Kontrast,als barrierefreie Ausführung DIN 18040, mit Gesteinskörnung dunkelgrau, Streifenbreite 5 cm,
inkl. Fugenmörtel, zementhaltig (3 mm breit).

**02.03.0001 Schutzabdeckungen auf Böden entfernen**
Schutzabdeckungen auf fertiggestellten Böden entfernen, aus strapazierfähiger Spezialpappe/ Tetrapack-Karton, beidseitig PE-beschichtet, mit Klebeband fixiert,
anfallende Stoffe sammeln und in Behältern des AN lagern, sammeln und separieren,
Entsorgung in gesonderter Position.

Ausführung in Absprache mit der Objektüberwachung, Abrechnung nach Aufmaß,
Ausführung Erdgeschoss bis 5. Obergeschoss.
Menge: 1390,000 m2
Leistungsbereich: 33

**02.03.0002 Reinigen Böden innen, Beton**
Reinigen von Böden im Innenbereich,
aus Beton, Oberfläche rau, kein Oberbelag vorhanden,

- Trockenreinigen durch Saugen, lose Verschmutzungen
  aufnehmen, Staubaufwirbelungen vermeiden,

Ausführung in Absprache mit der Objektüberwachung, Abrechnung nach Aufmaß,
Ausführung Erdgeschoss.
Menge: 500,000 m2

**02.03.0003 Reinigen Böden innen, Belag PVC**
Reinigen von Böden im Innenbereich,
Belag aus PVC,
einschl. Sockelleisten, rechteckig, Querschnitt B/H 10/58 mm, aus Holzfaserwerkstoff, mit Fertiglackierung,

- Trockenreinigen durch Saugen, lose Verschmutzungen
  aufnehmen, Staubaufwirbelungen vermeiden,
- Nassreinigen unter Zugabe eines neutralen
  Reinigigungsmittels zur Entfernung stärkerer
  Verschmutzungen wie Farb-, Klebe- und Mörtelreste,
  extreme Stellen mit Holzspachtel entfernen ohne die
  Oberfläche des Belags zu beschädigen,
- Schmutzflotte aufnehmen,
- mit klarem Wasser nachwischen

Ausführung in Absprache mit der Objektüberwachung, geschossweise, Abrechnung nach Aufmaß,
Ausführung Erdgeschoss bis 5. Obergeschoss.
Menge: 4090,000 m2

**02.03.0004 Reingen Böden innen, Belag Fliesen**
Reinigen von Böden im Innenbereich,
Böden aus Fliesen, glasiert, im Format 30 x 60 cm,
mit Bewertungsgruppe Rutschgefahr R10 bzw. R10B nach ASR A1.5,
einschl. Sockelleisten aus Fliesen, Höhe 100 mm,

- Trockenreinigen durch Saugen, lose Verschmutzungen
  aufnehmen, Staubaufwirbelungen vermeiden
- Nassreinigen unter Zugabe eines neutralen
  Reinigungsmittels zur Entfernung der Zementschleier
  bzw. stärkerer Verschmutzungen wie Farb-, Klebe- und
  Mörtelreste,
  extreme Stellen mit Holzspachtel entfernen ohne die
  Oberfläche des Belags zu beschädigen,
- Fugen mit zementhaltigem Fugenmörtel säubern,
- Schmutzflotte aufnehmen
- mit klarem Wasser nachwischen

Auf die elastischen Verfugungen ist besonders Rücksicht zu nehmen.

Ausführung in Absprache mit der Objektüberwachung ,geschossweise, Abrechnung nach Aufmaß,
Ausführung Erdgeschoss bis 5. Obergeschoss.
Menge: 500,000 m2
Leistungsbereich: 33

**02.03.0005 Reinigen Böden innen, Betonwerkstein Treppenhaus**
Reinigen von Böden im Innenbereich,
Böden aus Betonwerkstein, im Format 40 x 40 cm,
in den Treppenhäusern (Eingangsbereiche, Haupt- und Zwischenpodest), Stufen in gesonderter Position,
mit Bewertungsgruppe Rutschgefahr R 9 nach ASR A1.5,
einschl. Sockelleisten aus Betonwerkstein, Höhe 100 mm,

- Trockenreinigen durch Saugen, lose Verschmutzungen
  aufnehmen, Staubaufwirbelungen vermeiden
- Nassreinigen unter Zugabe eines neutralen
  Reinigungsmittels zur Entfernung der Zementschleier
  bzw. stärkerer Verschmutzungen wie Farb-, Klebe- und
  Mörtelreste,
  extreme Stellen mit Holzspachtel entfernen ohne die
  Oberfläche des Belags zu beschädigen,
- Fugen mit zementhaltigem Fugenmörtel säubern,
- Schmutzflotte aufnehmen
- mit klarem Wasser nachwischen

Auf die elastischen Verfugungen ist besonders Rücksicht zu nehmen.

Ausführung in Absprache mit der Objektüberwachung, Abrechnung nach Aufmaß,
Ausführung Erdgeschoss bis 5. Obergeschoss,
Treppenhäuser in Haus 2, 5 und 7.
Menge: 270,000 m2

**02.03.0006 Reinigen Böden innen, Betonwerkstein Treppenstufen**
Reinigen von Böden im Innenbereich,
Böden aus Betonwerkstein, wie in Pos. 02.03.0005 beschrieben, jedoch

von Treppenstufen im Treppenhaus, Treppenlauf gerade,
Breite Treppenlauf 118 cm,
Setzstufenhöhe 17,5 cm,
Trittstufenbreite 28 cm,

Treppenhaus Häuser 2, 5 und 7.
Menge: 270,000 St

**02.03.0007 Reinigen Böden innen, Sauberlaufzonen 120 x 120 cm**
Reinigen von Böden im Innenbereich,
Böden als integrierte Sauberlaufzonen an den Eingängen,
aufrollbare Eingangsmatte aus Streifenträgerprofil aus Aluminium mit Streifen aus Nadelvliesboden, aus Polypropylen, Farbton hellgrau,
Bewertungsgruppe Rutschgefahr R 11 ASR A1.5,
Einzelgröße 120 x 120 cm,

- Trockenreinigen der Eingangsmatte durch Saugen
- Eingangsmatte aufnehmen
- Trockenreinigen der Schmutzfangwanne aus Aluminium
  durch Saugen, lose Verschmutzungen aufnehmen,
  Staubaufwirbelungen vermeiden
- Nassreinigen unter Zugabe eines neutralen
  Reinigungsmittels zur Entfernung stärkerer
  Verschmutzungen wie Farb-, Klebe- und Mörtelreste,
  extreme Stellen mit Holzspachtel entfernen ohne die
  Oberfläche des Belags zu beschädigen,
- mit klarem Wasser nachwischen
- Eingangsmatte wiederverlegen

Ausführung in Absprache mit der Objektüberwachung, Abrechnung nach Aufmaß, Ausführung im Erdgeschoss.
Menge: 1,000 St

**02.03.0008 Reinigen Böden innen, Sauberlaufzonen 190 x 190 cm**
Reinigen von Böden im Innenbereich,
Böden als integrierte Sauberlaufzonen an den Eingängen,
wie in Pos. 02.03.0007 beschrieben, jedoch

Einzelgröße 190 x 190 cm.
Menge: 1,000 St
Leistungsbereich: 025

**02.03.0009 Reinigen Böden innen, Sauberlaufzonen 150 x 230 cm**
Reinigen von Böden im Innenbereich,
Böden als integrierte Sauberlaufzonen an den Eingängen,
wie in Pos. 02.03.0007 beschrieben, jedoch

Einzelgröße 150 x 230 cm.
Menge: 1,000 St
Leistungsbereich: 025

**02.03.0010 Reinigen Böden innen, Sauberlaufzonen 150 x 280 cm**
Reinigen von Böden im Innenbereich,
Böden als integrierte Sauberlaufzonen an den Eingängen,
wie in Pos. 02.03.0007 beschrieben, jedoch

Einzelgröße 150 x 280 cm.
Menge: 1,000 St
Leistungsbereich: 025

**02.03.0011 Reinigen Böden außen, Balkone Betonwerkstein**
Reinigen von Böden im Außenbereich,
Böden aus Betonwerkstein, im Format 40 x 40 cm,
auf den Balkonen,
Trockenreinigen durch Saugen, lose Verschmutzungen aufnehmen, Staubaufwirbelungen vermeiden,

Ausführung in Absprache mit der Objektüberwachung, Abrechnung nach Aufmaß,
Ausführung 1. bis 5. Obergeschoss.
Menge: 450,000 m2

*Hinweis: WÄNDE, TÜREN, FENSTER (Inkl. Verglasung)*
WÄNDE, TÜREN, FENSTER (Inkl. Verglasung)

Zusätzliche Anforderungen bei Reinigung von bestimmten Bauteilen und Materialien

- Glasfassaden und andere Glasflächen:
Sachgemäße Reinigung einschl. Abledern. Farbreste und starke Verschmutzungen sind ohne Verwendung mechanischer Mittel (Spachtel, Stahlwolle o.ä.) abzulösen. Einsatz von Glasreinigern und streifenfreies Nachreiben ist erforderlich.
Aufkleber und Schutzkennzeichnungen sind zu entfernen.
Zum Reinigen gehört das Säubern der Fensterrahmen mit Fensterflügeln innen und außen sowie der Paneelkonstruktionen und der Zwischenräume.
Beim Reinigen von Fenstern und Fassaden ist im besonderen darauf zu achten, dass Dichtungen und Glaskitt unverletzt bleiben.
- Kunststoffbeschichtete Flächen
Kunststoffbeschichtete Flächen sind unter Zusatz antistatischer Mittel feucht zu reinigen. Lackierte Flächen sind grundsätzlich feucht zu reinigen.

- Alu-Bleche und Profile:
Zement-, Kalk-, und Mörtelrückstände sind auf jeden Fall nur mit Wasser abzuwaschen. Sie sind keinesfalls mit Metallschabern abzukratzen, da sonst die Oberfläche des Aluminiums zerkratzt wird.
Reinigung mit warmem Wasser mit Zusatz von waschaktiven Substanzen oder gleichwertig neutral reagierenden Zusätzen. Die Reinigung erfolgt zweckmäßigerweise mit Schwamm, bzw. Bürste oder durch rotierende Bürste.
Der entstehende Schaum ist durch Abziehen mit entsprechenden Hilfsgeräten zu beseitigen.

- Bauelemente aus Holz
Türfutter, Türblattoberflächen etc. sind mit besonderer Sorgfalt zu reinigen. Es ist im besonderen darauf zu achten, dass keinerlei Wasserflecken und Schlieren zurückbleiben. Das Reinigen beinhaltet auch das Reinigen der Beschläge und Beschilderungen.

**02.03.0012 Reinigen Fliesenbekleidungen, Wände**
Reinigen von Wänden im Innenbereich,
Wandbekleidung aus Fliesen, im Format 30 x 60 cm,
Höhe bis 2,40 m,
- Nassreinigen unter Zugabe eines neutralen
  Reinigungsmittels zur Entfernung der Zementschleier
  bzw. stärkerer Verschmutzungen wie Farb-, Klebe- und
  Mörtelreste,
  extreme Stellen mit Holzspachtel entfernen ohne die
  Oberfläche des Belags zu beschädigen,
- Fugen mit zementhaltigem Fugenmörtel säubern,
- Schmutzflotte aufnehmen
- mit klarem Wasser nachwischen
- schlierenfrei nachtrocknen,
- cleanern,

Auf die elastischen Verfugungen ist besonders Rücksicht zu nehmen.

Ausführung in Absprache mit der Objektüberwachung geschossweise, Abrechnung nach Aufmaß
Ausführung Erdgeschoss bis 5. Obergeschoss.
Menge: 1030,000 m2

**02.03.0013 Reinigen Außentür, Aluminium, einflügelig, 1500x2745mm**
Reinigen von Außentüren, als Drehflügeltür,
als Sicherheits- und Notausgangstür,
witterungs- und raumseitig, einflügelig,
Ausführung als Rahmentür, aus beschichtetem Aluminium, mit transparenter Füllung, aus Sicherheitsglas (P4A),
Zarge als Rohrrahmen, aus beschichtetem Aluminium,
beidseitig mit geschlossenen Seitenblenden 150 mm,
innen und außen komplett reinigen einschl. Glasflächen, Rahmen, aller Beschläge und Drückergarnituren,

- Mörtel, Farbreste und Aufkleber entfernen,
- Falze freisaugen,
- feucht wischen, trocknen und nachpolieren,

Türabmessungen
Gesamtbreite 1.500 mm, Gesamthöhe 2.745 mm,

Ausführung in Absprache mit der Objektüberwachung Abrechnung nach Aufmaß,
Ausführung im Erdgeschoss.
Menge: 4,000 St

**02.03.0014 Reinigen Außentür, Aluminium, einflügelig, 1010x3620mm**
Reinigen von Außentüren, als Drehflügeltür,
als Sicherheits- und Notausgangstür,
witterungs- und raumseitig, einflügelig,
Ausführung als Rahmentür, aus beschichtetem Aluminium, mit transparenter Füllung, aus Sicherheitsglas (P4A),
Zarge als Rohrrahmen, aus beschichtetem Aluminium,
mit Oberlicht, festverglast, Höhe 920 mm,
oberhalb des Oberlichtes mit geschlossener Blendrahmenverbreiterung, Höhe 390 mm,
innenseitig von Unterdecke verdeckt (nicht reinigen),
außenseitig mit vorgesetzter Konstruktion aus starren, horizontale angeordneten Lamellen, aus beschichtetem Aluminium, 5 Stück über die gesamte Elementbreite,

innen und außen komplett reinigen einschl. Glasflächen, Rahmen, Lamellen, aller Beschläge und Drückergarnituren,

- Mörtel, Farbreste und Aufkleber entfernen,
- Falze freisaugen,
- feucht wischen, trocknen und nachpolieren,

Türabmessungen
Gesamtbreite 1.010 mm, Gesamthöhe 3.620 mm,
Flügelhöhe 2.130 mm,

Ausführung in Absprache mit der Objektüberwachung Abrechnung nach Aufmaß,
Ausführung im Erdgeschoss.
Menge: 1,000 St

**02.03.0015 Reinigen Außentür, Aluminium, einflügelig, 1200x3620mm**
Reinigen von Außentüren, wie in Pos. 02.03.0014 beschrieben, jedoch

Gesamtbreite 1.200 mm.
Menge: 5,000 St

**02.03.0016 Reinigen Außentür, Aluminium, einflügelig, 1350-1435x3620mm**
Reinigen von Außentüren, wie in Pos. 02.03.0014 beschrieben, jedoch

Gesamtbreite über 1.350 bis 1.435 mm,
beidseitig mit geschlossenen Seitenblenden,
jeweils 150 mm Breite.
Menge: 3,000 St

**02.03.0017 Reinigen Außentür, Aluminium, einflügelig, 1500x3620mm**
Reinigen von Außentüren, wie in Pos. 02.03.0014 beschrieben, jedoch

Gesamtbreite 1.500 mm,
beidseitig mit geschlossenen Seitenblenden,
jeweils 150 mm Breite.
Menge: 3,000 St

**02.03.0018 Reinigen Außentür Aluminium, zweiteilig, 2000x3620mm**
Reinigen von Außentüren, als Drehflügeltür,
als Sicherheits- und Notausgangstür,
witterungs- und raumseitig,
zweiteilig mit einer Festverglasung und einem Öffnungsflügel, Drehkipp,
Ausführung als Rahmentür, aus beschichtetem Aluminium, mit transparenter Füllung, aus Sicherheitsglas (P4A),
Zarge als Rohrrahmen, aus beschichtetem Aluminium,
mit Oberlicht, festverglast, Höhe 920 mm,
oberhalb des Oberlichtes mit geschlossener Blendrahmenverbreiterung, Höhe 390 mm,
innenseitig von Unterdecke verdeckt (nicht reinigen),
außenseitig mit vorgesetzter Konstruktion aus starren, horizontale angeordneten Lamellen, aus beschichtetem Aluminium, 5 Stück über die gesamte Elementbreite,

innen und außen komplett reinigen einschl. Glasflächen, Rahmen, aller Beschläge, Drückergarnituren, Paneelfelder und Lamellen

- Mörtel, Farbreste und Aufkleber entfernen,
- Falze freisaugen,
- feucht wischen, trocknen und nachpolieren,

Türabmessungen
Gesamtbreite 2.000 mm, davon Breite Seitenteil 820 mm,
Gesamthöhe 3.620 mm, davon Flügelhöhe 2.130 mm,

Ausführung in Absprache mit der Objektüberwachung Abrechnung nach Aufmaß,
Ausführung im Erdgeschoss.
Menge: 1,000 St

**02.03.0019 Reinigen Innentüren, Holzwerkstoff-Glas, einflügelig, 1200x2135mm**
Reinigen von Innentüren, als Drehflügeltür,
einflügelig,
Türblatt aus Holzwerkstoff mit Decklage aus HPL,
Ausführung als Rahmentür, mit transparenter Füllung, aus Verbund-Sicherheitsglas (VSG),
Zarge als Stockzarge, aus Holzwerkstoff mit Decklage aus HPL,
allseits reinigen einschl. aller Beschläge und Drückergarnituren,

- Mörtel, Farbreste und Aufkleber entfernen,
- feucht wischen, trocknen und nachpolieren,

Türabmessungen
Gesamtbreite 1.200 mm, Gesamthöhe 2.135 mm,

Ausführung in Absprache mit der Objektüberwachung Abrechnung nach Aufmaß, Ausführung im Erdgeschoss.
Menge: 1,000 St

**02.03.0020 Reinigen Innentüren, Holzwerkstoff-Glas, einflügelig 1200x3050mm**
Reinigen von Innentüren, als Drehflügeltür,
einflügelig, mit verglastem Oberlicht,
Türblatt aus Holzwerkstoff mit Decklage aus HPL,
Ausführung als Rahmentür, mit transparenter Füllung, aus Verbund-Sicherheitsglas (VSG),
Zarge als Stockzarge, aus Massivholz mit Decklage aus HPL,
Oberlicht als Festverglasung, mit transparenter Füllung, aus Verbund-Sicherheitsglas (VSG),
allseits reinigen einschl. aller Beschläge und Drückergarnituren,

- Mörtel, Farbreste und Aufkleber entfernen,
- feucht wischen, trocknen und nachpolieren,

Türabmessungen
Gesamtbreite 1.200 mm,
Gesamthöhe 3.050 mm, davon Höhe Oberlicht 850 mm,

Ausführung in Absprache mit der Objektüberwachung Abrechnung nach Aufmaß, Ausführung im Erdgeschoss.
Menge: 2,000 St

**02.03.0021 Reinigen Innentüren, Holzwerkstoff-Glas, einflügelig 1500x3050mm**
Reinigen von Innentüren, als Drehflügeltür,
einflügelig, mit seitlicher Festverglasung und verglastem Oberlicht,
Türblatt aus Holzwerkstoff mit Decklage aus HPL,
Ausführung als Rahmentür, mit transparenter Füllung, aus Verbund-Sicherheitsglas (VSG),
Zarge als Stockzarge, aus Massivholz mit Decklage aus HPL,
Oberlicht als Festverglasung, mit transparenter Füllung, aus Verbund-Sicherheitsglas (VSG),
Seitenteil als Festverglasung, mit transparenter Füllung, aus Verbund-Sicherheitsglas (VSG),
allseits reinigen einschl. aller Beschläge und Drückergarnituren,

- Mörtel, Farbreste und Aufkleber entfernen,
- feucht wischen, trocknen und nachpolieren,

Türabmessungen
Gesamtbreite 1.500 mm, davon Breite Seitenteil 300 mm,
Gesamthöhe 3.050 mm, davon Höhe Oberlicht 850 mm,

Ausführung in Absprache mit der Objektüberwachung Abrechnung nach Aufmaß, Ausführung im Erdgeschoss.
Menge: 2,000 St

**02.03.0022 Reinigen Innentüren, Holzwerkstoff-Glas, einflügelig 1800x3050mm**
Reinigen von Innentüren, wie in Pos. 02.03.0021 beschrieben, jedoch

als Brand- und Rauchschutztür,
Gesamtbreite 1.800 mm, davon Breite Seitenteil 600 mm.
Menge: 1,000 St

**02.03.0023 Reinigen Innentüren, Holzwerkstoff, Zarge STBL, einflg, 760x2135mm**
Reinigen von Innentüren, als Drehflügeltür,
einflügelig,
Türblatt aus Holzwerkstoff mit Decklage aus HPL,
Ausführung als Vollblatttür,
Zarge als Umfassungszarge, aus beschichtetem Stahlblech,
allseits reinigen einschl. aller Beschläge, Drückergarnituren und tlw. Obentürschließer,

- Mörtel, Farbreste und Aufkleber entfernen,
- feucht wischen, trocknen und nachpolieren,

Türabmessungen in verschiedenen Größen,

Türabmessungen
Gesamtbreite 760 mm, Gesamthöhe 2.135 mm,
in verschiedenen Maulweiten entsprechend Wanddicke,
Maulweite/Wanddicke über 100 bis 200 mm,

Ausführung in Absprache mit der Objektüberwachung Abrechnung nach Aufmaß,
Ausführung Erdgeschoss bis 5. Obergeschoss.
Menge: 51,000 St

**02.03.0024 Reinigen Innentüren, Holzwerkstoff, Zarge STBL, einflg, 885x2135mm**
Reinigen von Innentüren, wie in Pos. 02.03.0023 beschrieben, jedoch

Gesamtbreite 885 mm,
in verschiedenen Maulweiten entsprechend Wanddicke,
Maulweite/Wanddicke über 100 bis 150 mm.
Menge: 62,000 St

**02.03.0025 Reinigen Innentüren, Holzwerkstoff, Zarge STBL, einflg, 1010x2135mm**
Reinigen von Innentüren, wie in Pos. 02.03.0023 beschrieben, jedoch

Gesamtbreite 1.010 mm,
in verschiedenen Maulweiten entsprechend Wanddicke,
Maulweite/Wanddicke über 100 bis 450 mm.
Menge: 204,000 St

**02.03.0026 Reinigen Innentüren, Schiebetür, 1010x2135mm**
Reinigen von Innentüren, als Schiebetür vor der Wand, einflügelig,
Türblatt aus Holzwerkstoff mit Decklage aus HPL,
Ausführung als Vollblatttür,
Zarge als Umfassungszarge, aus beschichtetem Stahlblech,
allseits reinigen einschl. aller Beschläge, Drückergarnituren und dem Laufkasten,

- Mörtel, Farbreste und Aufkleber entfernen,
- feucht wischen, trocknen und nachpolieren,

Türabmessungen
Gesamtbreite 1.010 mm, Gesamthöhe 2.135 mm,
Maulweite/Wanddicke 100 mm,

Ausführung in Absprache mit der Objektüberwachung Abrechnung nach Aufmaß,
Ausführung 1. bis 5. Obergeschoss.
Menge: 10,000 St

**02.03.0027 Reinigen Fenster Aluminium, einteilig, 785x3620mm**
Reinigen von Einfachfenstern, aus beschichtetem Aluminium, witterungs- und raumseitig,
einteilig, als Festverglasung,
Rahmen aus beschichtetem Aluminium, mit Sicherheitsglas (P4A),
mit Oberlicht, festverglast, Höhe 920 mm,
oberhalb des Oberlichtes mit geschlossener Blendrahmenverbreiterung, Höhe 390 mm,
innenseitig von Unterdecke verdeckt (nicht reinigen),
außenseitig mit vorgesetzter Konstruktion aus starren, horizontal angeordneten Lamellen, aus beschichtetem Aluminium, 5 Stück, über die gesamte Elementbreite,
allseits reinigen einschl. Glasflächen, Rahmen, Lamellen, aller Beschläge und Fenstergarnitur,

- Mörtel, Farbreste und Aufkleber entfernen,
- feucht wischen, trocknen und nachpolieren,

Fensterelement Breite 785 mm, Höhe 3.620 mm,

Ausführung in Absprache mit der Objektüberwachung Abrechnung nach Aufmaß,
Ausführung im Erdgeschoss.
Menge: 1,000 St

**02.03.0028 Reinigen Fenster Aluminium, einteilig, 1435x3620mm**
Reinigen von Einfachfenstern, wie in Pos. 02.03.0027 beschrieben, jedoch

Fensterelement Breite 1.435 mm
Menge: 2,000 St

**02.03.0029 Reinigen Fenster Aluminium, einteilig, 900x3620mm**
Reinigen von Einfachfenstern, aus beschichtetem Aluminium, witterungs- und raumseitig,
einteilig mit einem Öffnungsflügel, Drehkipp,
Flügel und Rahmen aus beschichtetem Aluminium, mit Sicherheitsglas (P4A),
mit Oberlicht, festverglast, Höhe 920 mm,
oberhalb des Oberlichtes mit geschlossener Blendrahmenverbreiterung, Höhe 390 mm,
innenseitig von Unterdecke verdeckt (nicht reinigen),
außenseitig mit vorgesetzter Konstruktion aus starren, horizontal angeordneten Lamellen, aus beschichtetem Aluminium, 5 Stück, über die gesamte Elementbreite,
allseits reinigen einschl. Glasflächen, Rahmen, Lamellen, aller Beschläge und Fenstergarnitur,

- Mörtel, Farbreste und Aufkleber entfernen,
- Falze freisaugen,
- feucht wischen, trocknen und nachpolieren,

Fensterelement Breite 900 mm, Höhe 3.620 mm,
Flügelhöhe 2.130 mm,

Ausführung in Absprache mit der Objektüberwachung Abrechnung nach Aufmaß,
Ausführung im Erdgeschoss.
Menge: 2,000 St

**02.03.0030 Reinigen Fenster Aluminium, einteilig, 1200x3620mm**
Reinigen von Einfachfenstern, wie in Pos. 02.03.0029 beschrieben, jedoch

Fensterelement Breite 1.200 mm.
Menge: 22,000 St

**02.03.0031 Reinigen Fenster Aluminium, zweiteilig, 1435x3620mm**
Reinigen von Einfachfenstern, aus beschichtetem Aluminium, witterungs- und raumseitig,
zweiteilig mit einer Festverglasung und einem Öffnungsflügel, Drehkipp,
Flügel und Rahmen aus beschichtetem Aluminium, mit Sicherheitsglas (P4A),
mit Oberlicht, festverglast, Höhe 920 mm,
oberhalb des Oberlichtes mit geschlossener Blendrahmenverbreiterung, Höhe 390 mm,
innenseitig von Unterdecke verdeckt (nicht reinigen),
außenseitig mit vorgesetzter Konstruktion aus starren, horizontal angeordneten Lamellen, aus beschichtetem Aluminium, 5 Stück, über die gesamte Elementbreite,
allseits reinigen einschl. Glasflächen, Rahmen, Lamellen, aller Beschläge und Fenstergarnitur,

- Mörtel, Farbreste und Aufkleber entfernen,
- Falze freisaugen,
- feucht wischen, trocknen und nachpolieren,

Fensterelement Breite 1.435 mm, Höhe 3.620 mm,
Flügelhöhe 2.130 mm, Flügelbreite 1.000 mm,

Ausführung in Absprache mit der Objektüberwachung Abrechnung nach Aufmaß,
Ausführung im Erdgeschoss.
Menge: 1,000 St

**02.03.0032 Reinigen Fenster Aluminium, zweiteilig, 1600x3620mm**
Reinigen von Einfachfenstern, wie in Pos. 02.03.0031 beschrieben, jedoch

Fensterelement Breite 1.600 mm.
Menge: 1,000 St

**02.03.0033 Reinigen Fenster Aluminium, zweiteilig, 1835x3620mm**
Reinigen von Einfachfenstern, wie in Pos. 02.03.0031 beschrieben, jedoch

Fensterelement Breite 1.835 mm,
Flügelbreite jeweils 900 mm.
Menge: 2,000 St

**02.03.0034 Reinigen Fenster Aluminium, zweiteilig, 2000x3620mm**
Reinigen von Einfachfenstern, wie in Pos. 02.03.0031 beschrieben, jedoch

Fensterelement Breite 2.000 mm,
Flügelbreite jeweils 1.150 mm.
Menge: 1,000 St

**02.03.0035 Reinigen Fenster Aluminium, dreiteilig, 3035x3620mm**
Reinigen von Einfachfenstern, aus beschichtetem Aluminium, witterungs- und raumseitig,
dreiteilig mit einer Festverglasung und zwei Öffnungsflügeln, Drehkipp,
Flügel und Rahmen aus beschichtetem Aluminium, mit Sicherheitsglas (P4A),
mit Oberlicht, festverglast, Höhe 920 mm,
oberhalb des Oberlichtes mit geschlossener Blendrahmenverbreiterung, Höhe 390 mm,
innenseitig von Unterdecke verdeckt (nicht reinigen),
außenseitig mit vorgesetzter Konstruktion aus starren, horizontal angeordneten Lamellen, aus beschichtetem Aluminium, 5 Stück, über die gesamte Elementbreite,
allseits reinigen einschl. Glasflächen, Rahmen, Lamellen, aller Beschläge und Fenstergarnitur,

- Mörtel, Farbreste und Aufkleber entfernen,
- Falze freisaugen,
- feucht wischen, trocknen und nachpolieren,

Fensterelement Breite 3.035 mm, Höhe 3.620 mm,
Flügelhöhe 2.130 mm, Flügelbreiten jeweils 1.000 mm,

Ausführung in Absprache mit der Objektüberwachung Abrechnung nach Aufmaß,
Ausführung im Erdgeschoss.
Menge: 1,000 St

**02.03.0036 Reinigen Fenster Aluminium, dreiteilig, 3175x3620mm**
Reinigen von Einfachfenstern, wie in Pos. 02.03.0035 beschrieben, jedoch

Fensterelement Breite 3.175 mm,
Flügelbreiten jeweils 1.050 mm.
Menge: 1,000 St

**02.03.0037 Reinigen Fenster Aluminium, dreiteilig, 3220x3620mm**
Reinigen von Einfachfenstern, aus beschichtetem Aluminium, witterungs- und raumseitig,
dreiteilig mit einer Festverglasung und zwei Öffnungsflügeln, Drehkipp,
Flügel und Rahmen aus beschichtetem Aluminium, mit Sicherheitsglas (P4A),
mit Oberlicht, festverglast, Höhe 920 mm,
oberhalb des Oberlichtes mit geschlossener Blendrahmenverbreiterung, Höhe 390 mm, ohne Lamellen,
innenseitig und außenseitig von Unterdecke verdeckt (nicht reinigen),
allseits reinigen einschl. Glasflächen, Rahmen, aller Beschläge und Fenstergarnitur,

- Mörtel, Farbreste und Aufkleber entfernen,
- Falze freisaugen,
- feucht wischen, trocknen und nachpolieren,

Fensterelement Breite 3.220 mm, Höhe 3.620 mm,
Flügelhöhe 2.130 mm, Flügelbreiten jeweils 980 mm,
Breite Festverglasung 1.200 mm,

Ausführung in Absprache mit der Objektüberwachung Abrechnung nach Aufmaß,
Ausführung im Erdgeschoss.
Menge: 1,000 St

**02.03.0038 Reinigen Fenster Aluminium, fünfteilig, 4345x3620mm**
Reinigen von Einfachfenstern, aus beschichtetem Aluminium, witterungs- und raumseitig, fünfteilig mit zwei Festverglasungen und drei Öffnungsflügeln, Drehkipp,
Flügel und Rahmen aus beschichtetem Aluminium, mit Sicherheitsglas (P4A),
mit Oberlicht, festverglast, Höhe 920 mm,
oberhalb des Oberlichtes mit geschlossener Blendrahmenverbreiterung, Höhe 390 mm,
innenseitig von Unterdecke verdeckt (nicht reinigen),
außenseitig mit vorgesetzter Konstruktion aus starren, horizontal angeordneten Lamellen, aus beschichtetem Aluminium, 5 Stück, über die gesamte Elementbreite,
allseits reinigen einschl. Glasflächen, Rahmen, Lamellen, aller Beschläge und Fenstergarnitur,

- Mörtel, Farbreste und Aufkleber entfernen,
- Falze freisaugen,
- feucht wischen, trocknen und nachpolieren,

Fensterelement Breite 4.345 mm, Höhe 3.620 mm,
Flügelhöhe 2.130 mm, Flügelbreiten jeweils 865 mm,

Ausführung in Absprache mit der Objektüberwachung Abrechnung nach Aufmaß,
Ausführung im Erdgeschoss.
Menge: 1,000 St

**02.03.0039 Reinigen Fenster Aluminium, fünfteilig, 4610-4650x3620mm**
Reinigen von Einfachfenstern, wie in Pos. 02.03.0038 beschrieben, jedoch

Fensterelement Breite über 4.610 bis 4.650 mm,
Flügelbreiten jeweils über 900 bis 920 mm.
Menge: 3,000 St

**02.03.0040 Reinigen Fenster Aluminium, fünfteilig, 4915x3620mm**
Reinigen von Einfachfenstern, wie in Pos. 02.03.0038 beschrieben, jedoch

Fensterelement Breite über 4.915 mm,
Flügelbreiten jeweils 980 mm.
Menge: 1,000 St

**02.03.0041 Reinigen Blindpanel Aluminium, 490x280x3620mm**
Reinigen von Blindpanel als Außenecke, zur Verbindung von zwei Fenstern über Eck, in L-Form (1 Abkantung),
Verblechung aus beschichtetem Aluminium,
oben mit vorgesetzter Konstruktion aus starren, horizontal angeordneten Lamellen, aus beschichtetem Aluminium, 5 Stück, über die gesamte Elementbreite,
Höhe 390 mm
allseits reinigen einschl. Lamellen,

- Mörtel, Farbreste und Aufkleber entfernen,
- feucht wischen, trocknen und nachpolieren,

Abmessungen Außenecke
Länge 490 mm, Breite 280 mm, Höhe 3.620 mm,

Ausführung in Absprache mit der Objektüberwachung Abrechnung nach Aufmaß,
Ausführung im Erdgeschoss.
Menge: 10,000 St

**02.03.0042 Reinigen Fenster Kunststoff, einteilig, 900x1350mm**
Reinigen von Einfachfenstern, aus Kunststoff,
witterungs- und raumseitig,
einteilig mit einem Öffnungsflügel, Drehkipp,
Flügel und Rahmen aus Kunststoff, mit Isolierverglasung,
äußere Fensterbank aus Aluminium, beschichtet,
Fensterbankbreite über 180 bis 190 mm,
innere Fensterbank aus Holzwerkstoff, HPL-beschichtet, Fensterbankbreite über 230 bis 240 mm,
allseits reinigen einschl. Glasflächen, Rahmen, aller Beschläge, Fenstergarnitur, innere und äußere Fensterbank,

- Mörtel, Farbreste und Aufkleber entfernen,
- Falze freisaugen,
- feucht wischen, trocknen und nachpolieren,

Fensterelement Breite 900 mm, Höhe 1.350 mm,

Ausführung in Absprache mit der Objektüberwachung Abrechnung nach Aufmaß,
Ausführung 1. bis 5. Obergeschoss.
Menge: 38,000 St

**02.03.0043 Reinigen Fenster Kunststoff, einteilig, 900x2745mm**
Reinigen von Einfachfenstern, aus Kunststoff, als Balkontür, witterungs- und raumseitig,
einteilig mit einem Öffnungsflügel, Drehkipp,
Flügel und Rahmen aus Kunststoff, mit Isolierverglasung,
äußere Fensterbank aus Aluminium, beschichtet,
Fensterbankbreite über 180 bis 190 mm,
allseits reinigen einschl. Glasflächen, Rahmen, aller Beschläge, Fenstergarnitur, äußere Fensterbank und tlw. mit Fensterfalzlüfter,

- Mörtel, Farbreste und Aufkleber entfernen,
- Falze freisaugen,
- feucht wischen, trocknen und nachpolieren,

Fensterelement Breite 900 mm, Höhe 2.745 mm,

Ausführung in Absprache mit der Objektüberwachung Abrechnung nach Aufmaß,
Ausführung Erdgeschoss bis 4. Obergeschoss.
Menge: 60,000 St

**02.03.0044 Reinigen Fenster Kunststoff, einteilig, 1200x2745mm**
Reinigen von Einfachfenstern, wie in Pos. 02.03.0043 beschrieben, jedoch

Fensterelement Breite 1.200 mm.
Menge: 117,000 St

**02.03.0045 Reinigen Fenster Kunststoff, zweiteilig, 1435x1765mm**
Reinigen von Einfachfenstern, aus Kunststoff,
witterungs- und raumseitig,
zweiteilig mit zwei Öffnungsflügeln, Drehkipp,
Flügel und Rahmen aus Kunststoff, mit Isolierverglasung,
äußere Fensterbank aus Aluminium, beschichtet,
Fensterbankbreite über 180 bis 190 mm,
innere Fensterbank aus Holzwerkstoff, HPL-beschichtet, Fensterbankbreite über 230 bis 240 mm,
allseits reinigen einschl. Glasflächen, Rahmen, aller Beschläge, Fenstergarnitur, innere und äußere Fensterbank,

- Mörtel, Farbreste und Aufkleber entfernen,
- Falze freisaugen,
- feucht wischen, trocknen und nachpolieren,

Fensterelement Breite 1.435 mm, Höhe 1.765 mm,
Flügel mittig geteilt,

Ausführung in Absprache mit der Objektüberwachung Abrechnung nach Aufmaß,
Ausführung 1. bis 4. Obergeschoss.
Menge: 4,000 St

**02.03.0046 Reinigen Fenster Kunststoff, zweiteilig, 1835x1765mm**
Reinigen von Einfachfenstern, wie in Pos. 02.03.0045 beschrieben, jedoch

Fensterelement Breite 1.835 mm,
Ausführung 1. bis 5. Obergeschoss.
Menge: 14,000 St

**02.03.0047 Reinigen Fenster Kunststoff, zweiteilig, 1435x2745mm**
Reinigen von Einfachfenstern, aus Kunststoff,
als Balkontür, witterungs- und raumseitig,
zweiteilig mit einem Öffnungsflügel, Drehkipp, und einer Festverglasung,
Flügel und Rahmen aus Kunststoff, mit Isolierverglasung,
allseits reinigen einschl. Glasflächen, Rahmen, aller Beschläge, Fenstergarnitur und tlw. Fensterfalzlüfter,

- Mörtel, Farbreste und Aufkleber entfernen,
- Falze freisaugen,
- feucht wischen, trocknen und nachpolieren,

Fensterelement Breite 1.435 mm, Höhe 2.745 mm,
Flügelbreite 1.050 mm,

Ausführung in Absprache mit der Objektüberwachung Abrechnung nach Aufmaß,
Ausführung 1. bis 5. Obergeschoss.
Menge: 18,000 St

**02.03.0048 Reinigen Fenster Kunststoff, zweiteilig, 1800x2745mm**
Reinigen von Einfachfenstern, wie in Pos. 02.03.0047 beschrieben, jedoch

Fensterelement Breite 1.800 mm, Flügelbreite 1.070 mm,
Menge: 5,000 St

**02.03.0049 Reinigen Fenster Kunststoff, zweiteilig, 2280x2745mm**
Reinigen von Einfachfenstern, wie in Pos. 02.03.0047 beschrieben, jedoch

Fensterelement Breite 2.280 mm, Flügelbreite 1.070 mm.
Menge: 5,000 St

**02.03.0050 Reinigen Fenster Kunststoff, dreiteilig, 3035-3175x1765mm**
Reinigen von Einfachfenstern, aus Kunststoff,
witterungs- und raumseitig,
dreiteilig mit drei Öffnungsflügeln, Drehkipp,
Flügel und Rahmen aus Kunststoff, mit Isolierverglasung,
äußere Fensterbank aus Aluminium, beschichtet,
Fensterbankbreite über 180 bis 190 mm,
innere Fensterbank aus Holzwerkstoff, HPL-beschichtet, Fensterbankbreite über 230 bis 240 mm,
allseits reinigen einschl. Glasflächen, Rahmen, aller Beschläge, Fenstergarnitur, innere und äußere Fensterbank,

- Mörtel, Farbreste und Aufkleber entfernen,
- Falze freisaugen,
- feucht wischen, trocknen und nachpolieren,

Fensterelement
Breite über 3.035 bis 3.175 mm, Höhe 1.765 mm,
Flügelbreite jeweils über 990 bis 1.050 mm,

Ausführung in Absprache mit der Objektüberwachung Abrechnung nach Aufmaß,
Ausführung 1. bis 5. Obergeschoss.
Menge: 10,000 St

**02.03.0051 Reinigen Fenster Kunststoff, dreiteilig, 2635x2745mm**
Reinigen von Einfachfenstern, aus Kunststoff,
witterungs- und raumseitig,
dreiteilig mit einem Öffnungsflügel, Drehkipp, mit zwei Festverglasungen,
Flügel und Rahmen aus Kunststoff, mit Isolierverglasung,
allseits reinigen einschl. Glasflächen, Rahmen, aller Beschläge, Fenstergarnitur und Fensterfalzlüfter,

- Mörtel, Farbreste und Aufkleber entfernen,
- Falze freisaugen,
- feucht wischen, trocknen und nachpolieren,

Fensterelement Breite 2.635 mm, Höhe 2.745 mm,
Flügelbreite 1.010 mm,

Ausführung in Absprache mit der Objektüberwachung Abrechnung nach Aufmaß,
Ausführung 1. bis 5. Obergeschoss.
Menge: 5,000 St

**02.03.0052 Reinigen Fenster Kunststoff, vierteilig, 4000x2745mm**
Reinigen von Einfachfenstern, aus Kunststoff,
witterungs- und raumseitig,
vierteilig mit zwei Öffnungsflügeln, Drehkipp, mit zwei Festverglasungen,
Flügel und Rahmen aus Kunststoff, mit Isolierverglasung,
allseits reinigen einschl. Glasflächen, Rahmen, aller Beschläge und Fenstergarnitur,

- Mörtel, Farbreste und Aufkleber entfernen,
- Falze freisaugen,
- feucht wischen, trocknen und nachpolieren,

Fensterelement Breite 4.000 mm, Höhe 2.745 mm,
Flügelbreite jeweils 1.000 mm,

Ausführung in Absprache mit der Objektüberwachung Abrechnung nach Aufmaß,
Ausführung 1. bis 5. Obergeschoss.
Menge: 5,000 St

**02.03.0053 Reinigen Fenster Kunststoff, fünfteilig, 4610-4915x1765mm**
Reinigen von Einfachfenstern, aus Kunststoff,
witterungs- und raumseitig,
fünfteilig mit fünf Öffnungsflügeln, Drehkipp,
Flügel und Rahmen aus Kunststoff, mit Isolierverglasung,
äußere Fensterbank aus Aluminium, beschichtet,
Fensterbankbreite über 180 bis 190 mm,
innere Fensterbank aus Holzwerkstoff, HPL-beschichtet, Fensterbankbreite über 230 bis 240 mm,
allseits reinigen einschl. Glasflächen, Rahmen, aller Beschläge, Fenstergarnitur, innere und äußere Fensterbank,

- Mörtel, Farbreste und Aufkleber entfernen,
- Falze freisaugen,
- feucht wischen, trocknen und nachpolieren,

Fensterelement
Breite über 4.610 bis 4.915 mm, Höhe 1.765 mm,
Flügelbreiten jeweils über 920 bis 960 mm,

Ausführung in Absprache mit der Objektüberwachung Abrechnung nach Aufmaß,
Ausführung 1. bis 5. Obergeschoss.
Menge: 18,000 St

*Hinweis: GELÄNDER UND ABSTURZSICHERUNGEN*

**02.03.0054 Reinigen Absturzsicherung Fenster, 900-1100x1100mm, außen**
Reinigen von Absturzsicherungen vor bodentiefen Fenstern im Außenbereich, aus beschichtetem Aluminium, bestehend aus Ober- und Untergurt als horizontaler Flachstahl 45 x 12 mm,
Ausfachung als vertikaler Flachstahl, 30 x 8 mm,
neun vertikale Stähle pro Absturzsicherung im Abstand von 120 mm,
allseitig reinigen,
- Mörtel, Farbreste und Aufkleber entfernen,
- feucht wischen, trocknen und nachpolieren,

Gesamthöhe über 900 bis 1.100 mm,
Gesamtbreite 1.100 mm,

Ausführung in Absprache mit der Objektüberwachung Abrechnung nach Aufmaß,
Ausführung 1. bis 5. Obergeschoss
Menge: 111,000 St

**02.03.0055 Reinigen Balkongeländer, geschlossene Fläche, außen**
Reinigen von Balkongeländer, im Außenbereich,
außen- und innenseitig mit vollflächiger Blechverkleidung,
aus beschichtetem Aluminium, als geschlossene Fläche,
mit oben aufgesetztem Handlauf, aus einem Aluminium-Strangpressprofil, Vierkant, Profilhöhe 40 mm, Profilbreite außen beidseitig bündig mit Geländerverkleidung,
Farbton in weiß
Innenseite reinigen,
- Mörtel, Farbreste und Aufkleber entfernen,
- feucht wischen, trocknen und nachpolieren,

Höhe Innenseite über 900 bis 1.100 mm (ab OK Bodenbelag bis OK Handlauf),

Ausführung in Absprache mit der Objektüberwachung Abrechnung nach Aufmaß,
Abrechnung nach m2 Ansichtsfläche, Behandlung einseitig einkalkulieren,
Ausführung 1. bis 5. Obergeschoss
Menge: 320,000 m2

**02.03.0056 Reinigen Trennwand Balkone, Metall geschlossen, außen**
Reinigen von Trennwänden der Balkone, im Außenbereich,
beidseitig mit vollflächiger Blechverkleidung,
aus beschichtetem Aluminium, als geschlossene Fläche,
Farbton in weiß
beidseitig reinigen,
- Mörtel, Farbreste und Aufkleber entfernen,
- feucht wischen, trocknen und nachpolieren,

Höhe bis 2.750 mm,
Breite bis 2.000 mm,

Ausführung in Absprache mit der Objektüberwachung Abrechnung nach Aufmaß,
Abrechnung nach m2 Ansichtsfläche, Behandlung allseitig einkalkulieren,
Ausführung 1. bis 5. Obergeschoss.
Menge: 50,000 m2

**02.03.0057 Reinigen Handlauf Treppenhaus, innen**
Reinigen von Handlauf inkl. Unterkonstruktion, im Innenbereich,
seitlich an Treppenhauswänden über Halterungen befestigt, Treppe mit zwei Zwischenpodesten, dreiseitig durchgehend,
Handlauf aus Edelstahl, gebürstet,
Durchmesser 42,5 mm,
Halterungen aus pulverbeschichteten Stahl, als Winkel,
Flachstahl Abmessungen 20 x 15 mm abgewinkelt,
Winkel Abwicklungslänge 122 mm,
Farbton in weiß
allseitig reinigen,
- Mörtel, Farbreste und Aufkleber entfernen,
- feucht wischen, trocknen und nachpolieren,

Ausführung in Absprache mit der Objektüberwachung, Abrechnung nach Aufmaß,
Ausführung Erdgeschoss bis 5. Obergeschoss.
Menge: 210,000 m

*Hinweis: SANITÄROBJEKTE UND HEIZKÖRPER*
SANITÄROBJEKTE UND HEIZKÖRPER

Zusätzliche Anforderungen bei Reinigung von bestimmten Bauteilen und Materialien:

Heizkörper sind mit geeignetem Gerät zu reinigen. Dabei entdeckte Undichtigkeiten sind unverzüglich dem Auftraggeber zu melden. Ventile dürfen dabei nicht anders eingestellt werden.

**02.03.0058 Reinigen Waschtischanlagen**
Reinigen von Waschtischanlagen aus Sanitär-Porzellan,
Breite über 450 bis 650 mm,
Ausladung über 360 bis 600 mm,
nass mit Reinigungsmitteln wischen und schlierenfrei nachtrocknen,
einschl. Versorgungs- und Ablaufarmaturen aus Metall, verchromt polieren,
Schutzfolie und Aufkleber entfernen.
Menge: 76,000 St

**02.03.0059 Reinigen Ausgussbeckenanlagen**
Reinigen von Ausgussbeckenanlagen aus Sanitär-Porzellan, nass mit Reinigungsmitteln wischen und schlierenfrei nachtrocknen,
einschl. Versorgungs- und Ablaufarmaturen aus Metall, verchromt polieren,
Schutzfolie und Aufkleber entfernen.
Menge: 2,000 St

**02.03.0060 Reinigen WC-Anlagen**
Reinigen von WC-Anlagen, aus Sanitär-Porzellan,
nass mit Reinigungsmittel wischen und schlierenfrei nachtrocknen,
einschl. Versorgungs- und Ablaufarmaturen aus Metall, verchromt polieren,
Schutzfolie und Aufkleber entfernen.
Menge: 76,000 St

**02.03.0061 Reinigen Rechteckbadewanne**
Reinigen von Rechteckbadewanne, aus Sanitär-Acryl,
Breite über 750 bis 800 mm,
Länge über 1.600 bis 1.800 mm,
Höhe 450 mm,
nass mit Reinigungsmittel wischen und schlierenfrei nachtrocknen,
einschl. Versorgungs- und Ablaufarmaturen aus Metall, verchromt polieren,
Schutzfolie und Aufkleber entfernen.
Menge: 33,000 St

**02.03.0062 Reinigen Heizkörper, Stahlrohrheizkörper, 1200 x 600 x 50 mm**
Reinigen von Heizkörpern, Badheizkörper als Stahlrohrheizkörper mit horizontalen, gerade angeordneten Rohren,
Abmessungen 1200 mm x 600 mm x 50 mm,
allseitig auch innen reinigen,
einschl. aller Regulierventile und Befestigungen durch feuchtes Wischen und Trocknen bis zum Erreichen einer schmutz-und schlierenfreien Oberfläche.
Menge: 9,000 St
Leistungsbereich: 33

**02.03.0063 Reinigen Heizkörper, Stahlrohrheizkörper, 1800 x 600 x 50 mm**
Reinigen von Heizkörpern, Badheizkörper als Stahlrohrheizkörper mit horizontalen, gerade angeordneten Rohren,
Abmessungen 1800 mm x 600 mm x 50 mm,
allseitig auch innen reinigen,
einschl. aller Regulierventile und Befestigungen durch feuchtes Wischen und Trocknen bis zum Erreichen einer schmutz-und schlierenfreien Oberfläche.
Menge: 39,000 St
Leistungsbereich: 33

#### Titel 02.04 Entsorgung - Neubau

**02.04.0001 Entsorgung Holz AVV170201**
Bau- und Abbruchabfälle, Holz, Glas und Kunststoff,
nicht gefährlich, Abfallschlüssel nach AVV (Abfallverzeichnis-Verordnung) 170201 Bau-/Abbruchabfall Holz,
nicht schadstoffbelastet, Altholzkategorie A I,
auf Baustelle lagernd, in Behälter AN laden, mit LKW des AN transportieren, entsorgen, max. Gesamtgewicht ohne Beschränkung, Behältergröße nach Wahl des AN,
zum zugelassenem Lager oder zur Anlage nach Wahl des AN, Vergütung der Entsorgung übernimmt AN,
Vergütung der Entsorgung gegen Nachweis.
Menge: 5,000 t
Kostengruppe DIN 276 2018-12: 396
DIN 276-1 12/08: 396
Leistungsbereich: 087

**02.04.0002 Entsorgung Kunststoff AVV170203**
Bau- und Abbruchabfälle, Holz, Glas und Kunststoff,
nicht gefährlich, Abfallschlüssel nach AVV (Abfallverzeichnis-Verordnung) 170203 Bau-/Abbruchabfall, Kunststoff,
nicht schadstoffbelastet,
auf Baustelle lagernd, in Behälter AN laden, mit LKW des AN transportieren, entsorgen, max. Gesamtgewicht ohne Beschränkung, Behältergröße nach Wahl des AN,
zum zugelassenem Lager oder zur Anlage nach Wahl des AN, Vergütung der Entsorgung übernimmt AN,
Vergütung der Entsorgung gegen Nachweis.
Menge: 0,500 t
Kostengruppe DIN 276 2018-12: 396
DIN 276-1 12/08: 396
Leistungsbereich: 087

**02.04.0003 Entsorgung gemischte Bau- und Abbruchabfälle AVV170904**
Sonstige Bau- und Abbruchabfälle,
nicht gefährlich, Abfallschlüssel nach AVV (Abfallverzeichnis-Verordnung) 170904 gemischte Bau- und Abbruchabfälle,
nicht schadstoffbelastet,
auf Baustelle lagernd, in Behälter AN laden, mit LKW des AN transportieren, entsorgen, max. Gesamtgewicht ohne Beschränkung, Behältergröße nach Wahl des AN,
zum zugelassenem Lager oder zur Anlage nach Wahl des AN, Vergütung der Entsorgung übernimmt AN,
Vergütung der Entsorgung gegen Nachweis.
Menge: 10,000 t
Kostengruppe DIN 276 2018-12: 396
DIN 276-1 12/08: 396
Leistungsbereich: 087

**02.04.0004 Entsorgung Papier und Pappe AVV200101**
Siedlungsabfälle, getrennt gesammelte Fraktionen,
nicht gefährlich, Abfallschlüssel nach AVV (Abfallverzeichnis-Verordnung) 200101 Papier und Pappe,
nicht schadstoffbelastet,
auf Baustelle lagernd, in Behälter des AN laden, mit LKW des AN transportieren, entsorgen, max. Gesamtgewicht ohne Beschränkung, Behältergröße nach Wahl des AN,
zum zugelassenem Lager oder zur Anlage nach Wahl des AN, Vergütung der Entsorgung übernimmt AN,
Vergütung der Entsorgung gegen Nachweis.
Menge: 1,000 t
Kostengruppe DIN 276 2018-12: 396
DIN 276-1 12/08: 396
Leistungsbereich: 087

### Gewerk 03 Baureinigung - Bestand und Neubau

#### Titel 03.01 Außenanlagen

**03.01.0001 Grobreinigung Außenanlagen um Gebäude**
Grobreinigung von Außenanlagen, Gehweg-, Fahrflächen und Lieferzonen, reinigen während der Bauzeit,
Verunreinigungen absammeln,
anfallende Stoffe sammeln und in Behältern des AN lagern, sammeln und separieren, Entsorgung in gesonderter Position,

Ausführung in Absprache mit der Objektüberwachung, Abrechnung nach Aufmaß,
Ausführung im Innenhof und zum Straßenbereich im Abstand von 5 m Abstand der Gebäudeaußenkanten.
Menge: 9100,000 m2
Leistungsbereich: 033

#### Titel 03.02 Helfer

*Hinweis: Verrechnungssätze für Löhne*
Die Verrechnungssätze für die nachstehenden Lohn- und
Berufsgruppen sind unaufgegliedert anzubieten.
In ihnen sind enthalten:
- Lohn- und Gehaltskosten,
- Lohn- und Gehaltsnebenkosten,
- Sozialkosten einschließlich Sozialkassenbeiträge,
- Gemeinkostenanteile,
- Wagnis und Gewinn.
Zuschläge zu den Verrechnungssätzen für vom Auftraggeber angeordnete oder zu vertretende Nacht-, Sonntags-, Feiertags- und Mehrarbeit (Überstunden) sind gesondert nachzuweisen; sie werden in Höhe der tariflichen Vereinbarung vergütet.
Für Nacht-, Sonntags- und Feiertagsarbeit wird als Zuschlag nur der Beitrag zur gesetzlichen Unfallversicherung vergütet. Für Mehrarbeit werden zusätzlich die Sozialkosten vergütet.
Beschäftigt der Bieter bei einer der nachstehenden Lohn-/ Berufsgruppen keine Arbeitskräfte, hat er dies anzugeben und statt dessen den Einsatz möglichst gleichwertiger Arbeitskräfte anzubieten.

**03.02.0001 Vorarbeiter**
Vorarbeiter / Meister / Obermonteur
Menge: 5,000 h
Kostengruppe DIN 276 2018-12: 345
DIN 276-81: 6290
Leistungsbereich: 091

**03.02.0002 Facharbeiter**
Facharbeiter / Monteur
Menge: 5,000 h
Kostengruppe DIN 276 2018-12: 345
DIN 276-81: 6290
Leistungsbereich: 091

**03.02.0003 Helfer**
Menge: 5,000 h
Kostengruppe DIN 276 2018-12: 345
DIN 276-81: 6290
Leistungsbereich: 091
